# Madre de madeira serrada

- Propriedade do ficheiro: CYPE Ingenieros S.A.
- Formato: FIEBDC-3/2016
- Programa: Gerador de preços para construção civil. CYPE Ingenieros, S.A.
- Data: 26/10/2024
- Âmbito geográfico: Angola
- Moeda: AOA
- Custos indirectos: 3 %
- IVA: 18 %

## E Estruturas

### EM Madeira

#### EMC Estruturas para coberturas

**EMC035** m³ Madre de madeira serrada.
Madre de madeira serrada de pinho, de 100x150 mm de secção, com acabamento polido; fixada sobre as asnas com parafusos de cabeça escareada, de aço com carbono.
Inclui: Marcação da disposição das madres sobre as asnas. Colocação das madres sobre as asnas. Colocação e nivelamento. Fixação às asnas.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee101gp | m³ | Madeira serrada de pinho para madres, de até 5 m de comprimento, de 100x150 mm de secção, com acabamento polido. (material) | 1 | 114842.85 | 114842.850 |
| mt07emr118lb | Ud | Parafuso de cabeça escareada, de 6 mm de diâmetro e 120 mm de comprimento, de aço com carbono, com tratamento superficial à base de resina epóxi, para classes de serviço 1, 2 e 3 segundo NP EN 1995-1-1. (material) | 380.952 | 121.4 | 46247.573 |
| mo048 | h | Oficial de 1ª montador de estruturas de madeira. (mão de obra) | 36.159 | 1098.52 | 39721.385 |
| mo095 | h | Ajudante de montador de estruturas de madeira. (mão de obra) | 18.08 | 645.44 | 11669.555 |
| % | % | Custos directos complementares | 2 % | 212481.363 | 4249.627 |
|  |  | Custos directos |  |  | 216730.990 |

Resíduos:
- colocação: mt07mee101gp Madeira serrada de pinho para madres, de até 5 m de comprimento, de 100x150 mm de secção, com acabamento polido; factor de resíduo 0.0015
- colocação: mt07emr118lb; factor de resíduo 0.00328571

## Recursos

**mt07mee101gp** m³ Madeira serrada de pinho para madres, de até 5 m de comprimento, de 100x150 mm de secção, com acabamento polido
Dados técnicos: Custo energético 17005.075 MJ; Emissão de CO2 -501.408 kg; Código LER 17 02 01; Massa do elemento 380 kg; Volume 0.345455 m3
Resíduos:
- embalagem: re170203 Plástico. (componente de resíduo); rendimento 0.04 kg; Código LER 17 02 03; Massa do elemento 1 kg; Volume 0.001667 m3

**mt07emr118lb** Ud Parafuso de cabeça escareada
Dados técnicos: Custo energético 0.174 MJ; Emissão de CO2 0.010 kg; Código LER 17 04 05; Massa do elemento 0.014 kg; Volume 0.000007 m3
Resíduos:
- embalagem: re150101 Embalagens de papel e cartão. (componente de resíduo); rendimento 0.001 kg; Código LER 15 01 01; Massa do elemento 1 kg; Volume 0.001333 m3
