# Decapagem de tinta ou verniz existente em superfície de elemento estrutural de madeira

- Propriedade do ficheiro: CYPE Ingenieros S.A.
- Formato: FIEBDC-3/2016
- Programa: Gerador de preços para construção civil. CYPE Ingenieros, S.A.
- Data: 26/10/2024
- Âmbito geográfico: Angola
- Moeda: AOA
- Custos indirectos: 3 %
- IVA: 18 %

## E Estruturas

### EM Madeira

#### EMK Preparação da superfície

**EMK012** m² Decapagem de tinta ou verniz existente em superfície de elemento estrutural de madeira.
Decapagem de tintas ou vernizes existentes em superfície de elemento estrutural de madeira, através da aplicação com trincha de 0,29 l/m² de produto decapante em várias camadas, e posterior lixagem da superfície com meios mecânicos, através de lixadora com disco de escova de arame. Incluindo limpeza com água até eliminar os restos do decapante, armazenamento, remoção e carga manual de restos para camião ou contentor.
Inclui: Aplicação do produto decapante. Lixagem da tinta existente. Limpeza dos restos de decapante com água. Remoção e acumulação dos restos gerados. Carga manual do entulho gerado para camião ou contentor.
Critério de medição de projecto: Superfície medida segundo documentação gráfica de Projecto.
Critério de medição de obra: Medir-se-á a superfície realmente executada segundo especificações de Projecto.

| Código | Un | Descrição | Rendimento | Preço | Importância |
|---|---|---|---|---|---|
| mt27smj010 | l | Decapante biodegradável em gel, para eliminar todo o tipo de vernizes, tintas e esmaltes, antigos ou recentes, aplicados sobre superfícies de madeira. (material) | 0.29 | 35867.53 | 10401.584 |
| mo076 | h | Ajudante de pintor. (mão de obra) | 0.145 | 620.64 | 89.993 |
| % | % | Custos directos complementares | 2 % | 10491.577 | 209.832 |
|  |  | Custos directos |  |  | 10701.409 |

Resíduos:
- colocação: mt27smj010; factor de resíduo 0.0275

## Recursos

**mt27smj010** l Decapante biodegradável em gel
Dados técnicos: Custo energético 106.560 MJ; Emissão de CO2 15.717 kg; Código LER 08 01 21; Massa do elemento 1.06 kg; Volume 0.001178 m3
Resíduos:
- embalagem: re150104 Embalagens de metal. (componente de resíduo); rendimento 0.057 kg; Código LER 15 01 04; Massa do elemento 1 kg; Volume 0.001667 m3
