# Tratamento contra fungos e ataques de insectos xilófagos em elemento estrutural de madeira

- Propriedade do ficheiro: CYPE Ingenieros S.A.
- Formato: FIEBDC-3/2016
- Programa: Gerador de preços para construção civil. CYPE Ingenieros, S.A.
- Data: 17/04/2024
- Âmbito geográfico: Angola
- Moeda: AOA
- Custos indirectos: 3 %
- IVA: 18 %

## E Estruturas

### EM Madeira

#### EMU Tratamentos preventivos e curativos

**EMU030** m² Tratamento contra fungos e ataques de insectos xilófagos em elemento estrutural de madeira.
Tratamento preventivo contra fungos de podridão, ao sol, à intempérie e à humidade, em vigota de madeira, através da aplicação, com trincha, pincel ou pistola, de duas demãos, de 0,14 l/m² cada uma, de líquido protector. Inclusive eliminação prévia dos materiais que cobrem o elemento a tratar, protecção dos elementos da envolvente.
Inclui: Protecção dos elementos da envolvente. Aplicação do tratamento com trincha.
Critério de medição de projecto: Superfície medida segundo documentação gráfica de Projecto.
Critério de medição de obra: Medir-se-á a superfície realmente executada segundo especificações de Projecto.

| Código | Un | Descrição | Rendimento | Preço | Importância |
|---|---|---|---|---|---|
| mt27tlr020d | l | Primário incolor com base dissolvente para a protecção da madeira contra fungos de podridão, para aplicar com trincha, pincel ou pistola, ou através de injecção ou imersão. (material) | 0.28 | 18046.74 | 5053.087 |
| mo038 | h | Oficial de 1ª pintor. (mão de obra) | 0.068 | 1028.94 | 69.968 |
| mo076 | h | Ajudante de pintor. (mão de obra) | 0.679 | 604.97 | 410.775 |
| % | % | Custos directos complementares | 2 % | 5533.830 | 110.677 |
|  |  | Custos directos |  |  | 5644.507 |

Resíduos:
- colocação: mt27tlr020d; factor de resíduo 0.03

## Recursos

**mt27tlr020d** l Primário incolor com base dissolvente para a protecção da madeira contra fungos de podridão
Dados técnicos: Custo energético 0.629 MJ; Emissão de CO2 0.033 kg; Código LER 17 09 04; Massa do elemento 0.82 kg; Volume 0.000547 m3
Resíduos:
- embalagem: re150104 Embalagens de metal. (componente de resíduo); rendimento 0.064 kg; Código LER 15 01 04; Massa do elemento 1 kg; Volume 0.001667 m3
