# Tratamento contra as térmitas em elemento estrutural de madeira

- Propriedade do ficheiro: CYPE Ingenieros S.A.
- Formato: FIEBDC-3/2016
- Programa: Gerador de preços para construção civil. CYPE Ingenieros, S.A.
- Data: 06/11/2025
- Âmbito geográfico: Angola
- Moeda: AOA
- Custos indirectos: 3 %
- IVA: 18 %

## E Estruturas

### EM Madeira

#### EMU Tratamentos preventivos e curativos

**EMU020** m² Tratamento contra as térmitas em elemento estrutural de madeira.
Tratamento preventivo contra as térmitas em asna de madeira, através da aplicação, com trincha, pincel ou pistola, de duas demãos, de 0,24 l/m² cada uma, de líquido protector. Inclusive eliminação prévia dos materiais que cobrem o elemento a tratar, protecção dos elementos da envolvente.
Inclui: Protecção dos elementos da envolvente. Aplicação do tratamento com trincha.
Critério de medição de projecto: Superfície medida segundo documentação gráfica de Projecto.
Critério de medição de obra: Medir-se-á a superfície realmente executada segundo especificações de Projecto.

| Código | Un | Descrição | Rendimento | Preço | Importância |
|---|---|---|---|---|---|
| mt27tlr040 | l | Líquido protector incolor para tratamento anti-térmitas de elementos de madeira, para aplicar com trincha, pincel ou pistola, ou através de injecção ou imersão. (material) | 0.48 | 16285.99 | 7817.275 |
| mo038 | h | Oficial de 1ª pintor. (mão de obra) | 0.071 | 1101.86 | 78.232 |
| mo076 | h | Ajudante de pintor. (mão de obra) | 0.711 | 647.8 | 460.586 |
| % | % | Custos directos complementares | 2 % | 8356.093 | 167.122 |
|  |  | Custos directos |  |  | 8523.215 |

Resíduos:
- colocação: mt27tlr040; factor de resíduo 0.03

## Recursos

**mt27tlr040** l Líquido protector incolor para tratamento anti-térmitas de elementos de madeira
Dados técnicos: Custo energético 0.900 MJ; Emissão de CO2 0.036 kg; Código LER 17 09 04; Massa do elemento 0.816 kg; Volume 0.000544 m3
Resíduos:
- embalagem: re150104 Embalagens de metal. (componente de resíduo); rendimento 0.064 kg; Código LER 15 01 04; Massa do elemento 1 kg; Volume 0.001667 m3
