# Dormente de madeira serrada

- Propriedade do ficheiro: CYPE Ingenieros S.A.
- Formato: FIEBDC-3/2016
- Programa: Gerador de preços para construção civil. CYPE Ingenieros, S.A.
- Data: 26/10/2024
- Âmbito geográfico: Angola
- Moeda: AOA
- Custos indirectos: 3 %
- IVA: 18 %

## E Estruturas

### EM Madeira

#### EMV Vigas

**EMV021** m Dormente de madeira serrada.
Dormente de madeira serrada de pinho, de 160x80 mm de secção, com acabamento polido. Colocação em obra: dormente apoiado sobre parede estrutural de qualquer tipo.
Inclui: Implantação e marcação de eixos. Colocação e fixação provisória do dormente. Aprumo e nivelamento. Execução das uniões. Verificação final do aprume e dos níveis.
Critério de medição de projecto: Comprimento medido segundo documentação gráfica de Projecto, incluindo as entregas.
Critério de medição de obra: Medir-se-á o comprimento realmente executado segundo especificações de Projecto, incluindo as entregas. Consideram-se incluídos todos os elementos integrantes da estrutura assinalados nos desenhos e pormenores do Projecto.

| Código | Un | Descrição | Rendimento | Preço | Importância |
|---|---|---|---|---|---|
| mt07mee101jB | m³ | Madeira serrada de pinho para dormentes, de até 5 m de comprimento, de 160x80 mm de secção, com acabamento polido. (material) | 0.013 | 114842.85 | 1492.957 |
| mo048 | h | Oficial de 1ª montador de estruturas de madeira. (mão de obra) | 0.211 | 1098.52 | 231.788 |
| mo095 | h | Ajudante de montador de estruturas de madeira. (mão de obra) | 0.136 | 645.44 | 87.780 |
| % | % | Custos directos complementares | 2 % | 1812.525 | 36.251 |
|  |  | Custos directos |  |  | 1848.776 |

Resíduos:
- colocação: mt07mee101jB Madeira serrada de pinho para dormentes, de até 5 m de comprimento, de 160x80 mm de secção, com acabamento polido; factor de resíduo 0.0015

## Recursos

**mt07mee101jB** m³ Madeira serrada de pinho para dormentes, de até 5 m de comprimento, de 160x80 mm de secção, com acabamento polido
Dados técnicos: Custo energético 17005.075 MJ; Emissão de CO2 -501.408 kg; Código LER 17 02 01; Massa do elemento 380 kg; Volume 0.345455 m3
Resíduos:
- embalagem: re170203 Plástico. (componente de resíduo); rendimento 0.04 kg; Código LER 17 02 03; Massa do elemento 1 kg; Volume 0.001667 m3
