# Pilar pré-fabricado de betão armado, imitação de madeira

- Propriedade do ficheiro: CYPE Ingenieros S.A.
- Formato: FIEBDC-3/2016
- Programa: Gerador de preços para construção civil. CYPE Ingenieros, S.A.
- Data: 17/04/2024
- Âmbito geográfico: Angola
- Moeda: AOA
- Custos indirectos: 3 %
- IVA: 18 %

## E Estruturas

### EP Pré-fabricadas de betão

#### EPS Pilares

**EPS100** Ud Pilar pré-fabricado de betão armado, imitação de madeira.
Pilar pré-fabricado de betão armado, de 30x30 cm e secção oca, de 100 cm de altura, com 4 varões de aço de 12 mm de diâmetro, acabamento imitação madeira, com uma demão de lasur. Inclusive betão C25/30 (XC2(P); D25; S2; Cl 0,4) para enchimento do pilar, peça troncopiramidal para apoio e peça plana para remate superior.
Inclui: Implantação dos pilares. Levantamento e colocação dos pilares através de grua. Ajuste à sua posição correcta e nivelamento. Montagem e desmontagem de escoras complementares.
Critério de medição de projecto: Número de unidades previstas, segundo documentação gráfica de Projecto.
Critério de medição de obra: Medir-se-á o número de unidades realmente executadas segundo especificações de Projecto.

| Código | Un | Descrição | Rendimento | Preço | Importância |
|---|---|---|---|---|---|
| mt07pha080a | Ud | Pilar pré-fabricado de betão armado, de 30x30 cm e secção oca, de 100 cm de altura, com 4 varões de aço de 12 mm de diâmetro, acabamento imitação madeira, com uma demão de lasur. (material) | 1 | 83327.37 | 83327.370 |
| mt07pha081a | Ud | Peça troncopiramidal de 37x37 cm de base inferior, 32x32 cm de base superior e 35 cm de altura, acabamento imitação madeira, com uma demão de lasur, para apoio de pilar pré-fabricado de betão armado, de 30x30 cm e secção oca. (material) | 1 | 21830.59 | 21830.590 |
| mt07pha082a | Ud | Peça plana de 33x33x3 cm, acabamento imitação madeira, com uma demão de lasur, para remate superior de pilar pré-fabricado de betão armado, de 30x30 cm e secção oca. (material) | 1 | 3842.76 | 3842.760 |
| mt10haf020fonha | m³ | Betão C25/30 (XC2(P); D25; S2; Cl 0,4), fabricado em central, segundo NP EN 206. (material) | 0.049 | 25639.85 | 1256.353 |
| mq07gte010a | h | Autogrua de braço telescópico com uma capacidade de elevação de 12 t e 20 m de altura máxima de trabalho. (equipamento) | 0.232 | 14432.75 | 3348.398 |
| mo046 | h | Oficial de 1ª montador de estruturas pré-fabricadas de betão. (mão de obra) | 0.485 | 1070.79 | 519.333 |
| mo093 | h | Ajudante de montador de estruturas pré-fabricadas de betão. (mão de obra) | 0.808 | 629.14 | 508.345 |
| % | % | Custos directos complementares | 2 % | 114633.149 | 2292.663 |
|  |  | Custos directos |  |  | 116925.812 |

Resíduos:
- colocação: mt07pha080a; factor de resíduo 0.0209341
- colocação: mt07pha081a; factor de resíduo 0.0252
- colocação: mt07pha082a; factor de resíduo 0.0252
- colocação: mt10haf020fonha Betão C25/30 (XC2(P); D25; S2; Cl 0,4), fabricado em central, segundo NP EN 206; factor de resíduo 0.00101823

## Recursos

**mt07pha080a** Ud Pilar pré-fabricado de betão armado
Dados técnicos: Custo energético 403.507 MJ; Emissão de CO2 23.747 kg; Código LER 17 01 01; Massa do elemento 140 kg; Volume 0.093333 m3
Resíduos:
- embalagem: re170201 Madeira. (componente de resíduo); rendimento 1.115 kg; Código LER 17 02 01; Massa do elemento 1 kg; Volume 0.000909 m3
- embalagem: re170203 Plástico. (componente de resíduo); rendimento 0.42 kg; Código LER 17 02 03; Massa do elemento 1 kg; Volume 0.001667 m3

**mt07pha081a** Ud Peça troncopiramidal de 37x37 cm de base inferior
Dados técnicos: Custo energético 153.147 MJ; Emissão de CO2 8.923 kg; Código LER 17 01 01; Massa do elemento 52 kg; Volume 0.034667 m3
Resíduos:
- embalagem: re170201 Madeira; rendimento 0.421 kg
- embalagem: re170203 Plástico; rendimento 0.18 kg

**mt07pha082a** Ud Peça plana de 33x33x3 cm
Dados técnicos: Custo energético 83.687 MJ; Emissão de CO2 1.103 kg; Código LER 17 01 01; Massa do elemento 6 kg; Volume 0.004 m3
Resíduos:
- embalagem: re170201 Madeira; rendimento 0.421 kg
- embalagem: re170203 Plástico; rendimento 0.18 kg

**mt10haf020fonha** m³ Betão C25/30 (XC2(P); D25; S2; Cl 0,4), fabricado em central, segundo NP EN 206
Dados técnicos: Custo energético 1840.000 MJ; Emissão de CO2 230.000 kg; Código LER 17 01 01; Massa do elemento 2300 kg; Volume 1.533333 m3
