# Apoio elastomérico, rectangular

- Propriedade do ficheiro: CYPE Ingenieros S.A.
- Formato: FIEBDC-3/2016
- Programa: Gerador de preços para construção civil. CYPE Ingenieros, S.A.
- Data: 26/10/2024
- Âmbito geográfico: Angola
- Moeda: AOA
- Custos indirectos: 3 %
- IVA: 18 %

## E Estruturas

### EW Elementos especiais

#### EWA Aparelhos de apoio

**EWA010** Ud Apoio elastomérico, rectangular.
Apoio elastomérico sem armar, rectangular, sobre base de nivelação, de neopreno, de 200x200 mm de secção e 30 mm de espessura, tipo F, segundo EN 1337-3, para apoios estruturais elásticos.
Critérios considerados na determinação do preço da unidade de obra: O preço não inclui a base de nivelação.
Inclui: Implantação de eixos. Colocação dos apoios.
Critério de medição de projecto: Número de unidades previstas, segundo documentação gráfica de Projecto.
Critério de medição de obra: Medir-se-á o número de unidades realmente colocadas segundo especificações de Projecto.

| Código | Un | Descrição | Rendimento | Preço | Importância |
|---|---|---|---|---|---|
| mt07ewa010a | m³ | Apoio elastomérico estrutural sem armar, de neopreno, tipo F segundo EN 1337-3. (material) | 0.001 | 2444435.45 | 2444.435 |
| mo047 | h | Oficial de 1ª montador de estruturas metálicas. (mão de obra) | 0.162 | 1098.52 | 177.960 |
| mo094 | h | Ajudante de montador de estruturas metálicas. (mão de obra) | 0.162 | 645.44 | 104.561 |
| % | % | Custos directos complementares | 2 % | 2726.956 | 54.539 |
|  |  | Custos directos |  |  | 2781.495 |

Resíduos:
- colocação: mt07ewa010a Apoio elastomérico estrutural sem armar, de neopreno, tipo F segundo EN 1337-3; factor de resíduo 0.06

## Recursos

**mt07ewa010a** m³ Apoio elastomérico estrutural sem armar, de neopreno, tipo F segundo EN 1337-3
Dados técnicos: Custo energético 148823.251 MJ; Emissão de CO2 3671.554 kg; Código LER 17 02 03; Massa do elemento 1240 kg; Volume 2.066667 m3
Resíduos:
- embalagem: re170203 Plástico. (componente de resíduo); rendimento 0.24 kg; Código LER 17 02 03; Massa do elemento 1 kg; Volume 0.001667 m3
