# Alçapão para parede de placas de gesso laminado. Sistema "KNAUF"

- Propriedade do ficheiro: CYPE Ingenieros S.A.
- Formato: FIEBDC-3/2016
- Programa: Gerador de preços para construção civil. CYPE Ingenieros, S.A.
- Data: 17/04/2024
- Âmbito geográfico: Angola
- Moeda: AOA
- Custos indirectos: 3 %
- IVA: 18 %

## F Fachadas, divisões e protecções

### FB Paredes divisórias de placas

#### FBY De placas de gesso laminado

**FBY021** Ud Alçapão para parede de placas de gesso laminado. Sistema "KNAUF".
Alçapão gama Cortafuego, Cortafuego Tras EI 120 50, sistema E135.a "KNAUF", de 400x400 mm, formado por aro de aço e porta de placa de gesso laminado (2 corta-fogo (DF), de 25 mm de espessura cada placa), para parede de placas de gesso laminado. Inclusive acessórios de montagem.
Inclui: Marcação e corte da placa de gesso laminado. Colocação do alçapão.
Critério de medição de projecto: Número de unidades previstas, segundo documentação gráfica de Projecto.
Critério de medição de obra: Medir-se-á o número de unidades realmente colocadas segundo especificações de Projecto.

| Código | Un | Descrição | Rendimento | Preço | Importância |
|---|---|---|---|---|---|
| mt12ppk060dqkodc | Ud | Alçapão gama Cortafuego, Cortafuego Tras EI 120 50, sistema E135.a "KNAUF", de 400x400 mm, formado por aro de aço e porta de placa de gesso laminado (2 corta-fogo (DF), de 25 mm de espessura cada placa). (material) | 1 | 408376.13 | 408376.130 |
| mo053 | h | Oficial de 1ª montador de pré-fabricados interiores. (mão de obra) | 0.159 | 1057.3 | 168.111 |
| mo100 | h | Ajudante de montador de pré-fabricados interiores. (mão de obra) | 0.159 | 604.97 | 96.190 |
| % | % | Custos directos complementares | 2 % | 408640.431 | 8172.809 |
|  |  | Custos directos |  |  | 416813.240 |

## Recursos

**mt12ppk060dqkodc** Ud Alçapão gama Cortafuego
Dados técnicos: Custo energético 48.230 MJ; Emissão de CO2 2.498 kg
Resíduos:
- embalagem: re150101 Embalagens de papel e cartão. (componente de resíduo); rendimento 0.086 kg; Código LER 15 01 01; Massa do elemento 1 kg; Volume 0.001333 m3
