# Alçapão para parede de placas de gesso laminado. Sistema "KNAUF"

- Propriedade do ficheiro: CYPE Ingenieros S.A.
- Formato: FIEBDC-3/2016
- Programa: Gerador de preços para construção civil. CYPE Ingenieros, S.A.
- Data: 17/04/2024
- Âmbito geográfico: Angola
- Moeda: AOA
- Custos indirectos: 3 %
- IVA: 18 %

## F Fachadas, divisões e protecções

### FB Paredes divisórias de placas

#### FBY De placas de gesso laminado

**FBY021** Ud Alçapão para parede de placas de gesso laminado. Sistema "KNAUF".
Alçapão gama Especial, F-Tec Drystar, sistema "KNAUF", de 500x500 mm, formado por aro de alumínio e porta de placa de gesso laminado (1 Drystar (GM-FH1IR), de 12,5 mm de espessura), para parede de placas de gesso laminado. Inclusive acessórios de montagem.
Inclui: Marcação e corte da placa de gesso laminado. Colocação do alçapão.
Critério de medição de projecto: Número de unidades previstas, segundo documentação gráfica de Projecto.
Critério de medição de obra: Medir-se-á o número de unidades realmente colocadas segundo especificações de Projecto.

| Código | Un | Descrição | Rendimento | Preço | Importância |
|---|---|---|---|---|---|
| mt12ppk060brarbd | Ud | Alçapão gama Especial, F-Tec Drystar, sistema "KNAUF", de 500x500 mm, formado por aro de alumínio e porta de placa de gesso laminado (1 Drystar (GM-FH1IR), de 12,5 mm de espessura). (material) | 1 | 194687.91 | 194687.910 |
| mo053 | h | Oficial de 1ª montador de pré-fabricados interiores. (mão de obra) | 0.159 | 1057.3 | 168.111 |
| mo100 | h | Ajudante de montador de pré-fabricados interiores. (mão de obra) | 0.159 | 604.97 | 96.190 |
| % | % | Custos directos complementares | 2 % | 194952.211 | 3899.044 |
|  |  | Custos directos |  |  | 198851.255 |

## Recursos

**mt12ppk060brarbd** Ud Alçapão gama Especial
Dados técnicos: Custo energético 182.551 MJ; Emissão de CO2 9.208 kg
Resíduos:
- embalagem: re150101 Embalagens de papel e cartão. (componente de resíduo); rendimento 0.08 kg; Código LER 15 01 01; Massa do elemento 1 kg; Volume 0.001333 m3
