# Alçapão para parede de placas de gesso laminado. Sistema "KNAUF"

- Propriedade do ficheiro: CYPE Ingenieros S.A.
- Formato: FIEBDC-3/2016
- Programa: Gerador de preços para construção civil. CYPE Ingenieros, S.A.
- Data: 17/04/2024
- Âmbito geográfico: Angola
- Moeda: AOA
- Custos indirectos: 3 %
- IVA: 18 %

## F Fachadas, divisões e protecções

### FB Paredes divisórias de placas

#### FBY De placas de gesso laminado

**FBY021** Ud Alçapão para parede de placas de gesso laminado. Sistema "KNAUF".
Alçapão gama Básica, Revo Linie 12,5, sistema E112 "KNAUF", de 500x500 mm, formado por aro de alumínio e porta de placa de gesso laminado (1 Diamant (DFH1I), de 12,5 mm de espessura), para parede de placas de gesso laminado. Inclusive acessórios de montagem.
Inclui: Marcação e corte da placa de gesso laminado. Colocação do alçapão.
Critério de medição de projecto: Número de unidades previstas, segundo documentação gráfica de Projecto.
Critério de medição de obra: Medir-se-á o número de unidades realmente colocadas segundo especificações de Projecto.

| Código | Un | Descrição | Rendimento | Preço | Importância |
|---|---|---|---|---|---|
| mt12ppk060aggjbd | Ud | Alçapão gama Básica, Revo Linie 12,5, sistema E112 "KNAUF", de 500x500 mm, formado por aro de alumínio e porta de placa de gesso laminado (1 Diamant (DFH1I), de 12,5 mm de espessura). (material) | 1 | 57214.99 | 57214.990 |
| mo053 | h | Oficial de 1ª montador de pré-fabricados interiores. (mão de obra) | 0.159 | 1057.3 | 168.111 |
| mo100 | h | Ajudante de montador de pré-fabricados interiores. (mão de obra) | 0.159 | 604.97 | 96.190 |
| % | % | Custos directos complementares | 2 % | 57479.291 | 1149.586 |
|  |  | Custos directos |  |  | 58628.877 |

## Recursos

**mt12ppk060aggjbd** Ud Alçapão gama Básica
Dados técnicos: Custo energético 110.923 MJ; Emissão de CO2 7.813 kg
Resíduos:
- embalagem: re150101 Embalagens de papel e cartão. (componente de resíduo); rendimento 0.072 kg; Código LER 15 01 01; Massa do elemento 1 kg; Volume 0.001333 m3
