# Fachada cortina de alumínio

- Propriedade do ficheiro: CYPE Ingenieros S.A.
- Formato: FIEBDC-3/2016
- Programa: Gerador de preços para construção civil. CYPE Ingenieros, S.A.
- Data: 17/04/2024
- Âmbito geográfico: Angola
- Moeda: AOA
- Custos indirectos: 3 %
- IVA: 18 %

## F Fachadas, divisões e protecções

### FM Fachadas cortina

#### FMC Alumínio

**FMC010** m² Fachada cortina de alumínio.
Fornecimento e montagem de fachada cortina de alumínio realizada através do sistema V.E.B., composta por um travejamento de perfis de alumínio lacado em cor, formando uma retícula com uma separação entre montantes verticais de 1,60 m e uma distância entre eixos de lajes de 3,40 m, compreendendo três divisões em cada piso, secções de 60x140 mm e 4 mm de espessura em montantes e de 60x80 mm e 2 mm de espessura em elementos de divisão; janelas integradas com folha oculta, invisível desde o exterior da fachada cortina, utilizando como sistema de fixação do envidraçado silicone estrutural nos quatro lados; ancoragens de aço zincadas por imersão em banho de zinco com regulação tridimensional, compostas por placa embebida previamente na laje com ganchos e angular para fixação dos montantes verticais ao edifício, perfil de união entre elementos de divisão e montantes, ruptura da ponte térmica, remates especiais de fachada à obra realizados em chapa de alumínio e vedados a frio com cordão contínuo de silicone preto neutro pelo exterior; com fachada composta por 60% de superfície opaca de parapeitos sem envidraçado exterior, alturas de laje e tectos falsos, formada por painel isolante composto de chapa de alumínio lacado, pelo exterior, calha de chapa de alumínio lacado, pelo interior e enchimento de alma isolante de 30 mm de espessura, 32% de superfície transparente fixa realizada com vidro reflectante de 6 mm, sem temperar pelo exterior, câmara de ar desidratada de 12 mm e vidro incolor de 6 mm pelo interior e 8% de superfície transparente. Totalmente montado.
Inclui: Preparação das bases de fixação para receber os sistemas de ancoragem da fachada cortina. Marcação dos eixos primários do travejamento. Fixação prévia à estrutura do edifício dos eixos primários do travejamento. Alinhamento, aprumo e nivelação dos perfis primários. Fixação definitiva do travejamento primário. Preparação do sistema de recepção do travejamento secundário. Fixação prévia ao travejamento dos perfis secundários. Alinhamento, aprume e nivelação dos perfis secundários. Fixação definitiva da estrutura secundária. Preparação e disposição dos painéis isolantes e envidraçados. Fixação aos aros do travejamento. Vedação final de estanquidade.
Critério de medição de projecto: Superfície medida segundo documentação gráfica de Projecto.
Critério de medição de obra: Medir-se-á a superfície realmente executada segundo especificações de Projecto.

| Código | Un | Descrição | Rendimento | Preço | Importância |
|---|---|---|---|---|---|
| mt25mco010a | m² | Estrutura fachada cortina, sistema V.E.B., com bites aparafusados e remate exterior embelezador de guarnição clipado. (material) | 1 | 190835.53 | 190835.530 |
| mt25mco020 | m² | Painel de chapa de alumínio, formado por duas lâminas de alumínio de 1,5 mm de espessura, lacadas a uma face e alma de material isolante de 30 mm de espessura. (material) | 0.6 | 164944.91 | 98966.946 |
| mt25mco030a | m² | Vidro duplo sobre fachada cortina, vidro não temperado pelo exterior. (material) | 0.32 | 109638.28 | 35084.250 |
| mt25mco040a | m² | Janela de abertura em fachada cortina, sistema V.E.B., com bites aparafusados e remate exterior embelezador de guarnição clipado. (material) | 0.08 | 279817.8 | 22385.424 |
| mt25mco050 | m² | Repercussão de remates e ancoragens várias. (material) | 1 | 29725.16 | 29725.160 |
| mo018 | h | Oficial de 1ª serralheiro. (mão de obra) | 0.718 | 1042.42 | 748.458 |
| mo059 | h | Ajudante de serralheiro. (mão de obra) | 0.718 | 606.12 | 435.194 |
| mo049 | h | Oficial de 1ª montador de fachada cortina. (mão de obra) | 2.094 | 1057.3 | 2213.986 |
| mo096 | h | Ajudante de montador de fachada cortina. (mão de obra) | 2.992 | 604.97 | 1810.070 |
| % | % | Custos directos complementares | 2 % | 382205.018 | 7644.100 |
|  |  | Custos directos |  |  | 389849.118 |

Resíduos:
- colocação: mt25mco020; factor de resíduo 0.024
- colocação: mt25mco030a Vidro duplo sobre fachada cortina, vidro não temperado pelo exterior; factor de resíduo 0.0055
- colocação: mt25mco050 Repercussão de remates e ancoragens várias; factor de resíduo 0.00637733

## Recursos

**mt25mco010a** m² Estrutura fachada cortina, sistema V.E.B., com bites aparafusados e remate exterior embelezador de guarnição clipado
Dados técnicos: Custo energético 849.603 MJ; Emissão de CO2 61.234 kg
Resíduos:
- embalagem: re150101 Embalagens de papel e cartão. (componente de resíduo); rendimento 0.115 kg; Código LER 15 01 01; Massa do elemento 1 kg; Volume 0.001333 m3
- embalagem: re170201 Madeira. (componente de resíduo); rendimento 0.063 kg; Código LER 17 02 01; Massa do elemento 1 kg; Volume 0.000909 m3
- embalagem: re170203 Plástico. (componente de resíduo); rendimento 0.08 kg; Código LER 17 02 03; Massa do elemento 1 kg; Volume 0.001667 m3
- embalagem: re170604 Materiais de isolamento não abrangidos em 17 06 01 e 17 06 03. (componente de resíduo); rendimento 0.016 kg; Código LER 17 06 04; Massa do elemento 1 kg; Volume 0.001667 m3

**mt25mco020** m² Painel de chapa de alumínio
Dados técnicos: Custo energético 992.965 MJ; Emissão de CO2 66.904 kg; Código LER 17 04 02; Massa do elemento 9.2 kg; Volume 0.006133 m3
Resíduos:
- embalagem: re170203 Plástico; rendimento 0.032 kg

**mt25mco030a** m² Vidro duplo sobre fachada cortina, vidro não temperado pelo exterior
Dados técnicos: Custo energético 561.846 MJ; Emissão de CO2 42.037 kg; Código LER 17 02 02; Massa do elemento 37.5 kg; Volume 0.0375 m3
Resíduos:
- embalagem: re170604 Materiais de isolamento não abrangidos em 17 06 01 e 17 06 03; rendimento 0.016 kg

**mt25mco040a** m² Janela de abertura em fachada cortina
Dados técnicos: Custo energético 894.848 MJ; Emissão de CO2 62.732 kg
Resíduos:
- embalagem: re150101 Embalagens de papel e cartão; rendimento 0.115 kg
- embalagem: re170201 Madeira; rendimento 0.063 kg
- embalagem: re170203 Plástico; rendimento 0.08 kg
- embalagem: re170604 Materiais de isolamento não abrangidos em 17 06 01 e 17 06 03; rendimento 0.016 kg

**mt25mco050** m² Repercussão de remates e ancoragens várias
Dados técnicos: Custo energético 19.976 MJ; Emissão de CO2 1.030 kg; Código LER 17 04 05; Massa do elemento 1.72 kg; Volume 0.000819 m3
Resíduos:
- embalagem: re170203 Plástico; rendimento 0.032 kg
