# Divisória de aço

- Propriedade do ficheiro: CYPE Ingenieros S.A.
- Formato: FIEBDC-3/2016
- Programa: Gerador de preços para construção civil. CYPE Ingenieros, S.A.
- Data: 17/04/2024
- Âmbito geográfico: Angola
- Moeda: AOA
- Custos indirectos: 3 %
- IVA: 18 %

## F Fachadas, divisões e protecções

### FO Divisórias e paredes móveis

#### FOA De aço

**FOA010** Ud Divisória de aço.
Divisória de 4x2,9 m, envidraçada na metade da sua superfície com vidro incolor e a outra metade de painel com encaixe macho-fêmea composto por duas chapas de de aço galvanizado e plastificado com PVC e isolamento intermédio de lã mineral, perfis de aço galvanizado e plastificado com PVC e remate superior envidraçado. Incluindo ferragens, remates, vedação de juntas, suportes, encontros com outros tipos de paramentos, colocação de canalizações para instalações e execução de aberturas para mecanismos eléctricos. Totalmente terminada.
Inclui: Marcação dos pontos de fixação. Aprumo, nivelamento e fixação dos perfis que formam a estrutura. Colocação e fixação dos painéis. Colocação da canalização para instalações. Tratamento das juntas do painel. Remate do perímetro do elemento, pelas duas faces.
Critério de medição de projecto: Número de unidades previstas, segundo documentação gráfica de Projecto.
Critério de medição de obra: Medir-se-á o número de unidades realmente executadas segundo especificações de Projecto.

| Código | Un | Descrição | Rendimento | Preço | Importância |
|---|---|---|---|---|---|
| mt26mac010c | m² | Painel opaco com encaixe macho-fêmea para divisórias, formado por duas chapas de aço galvanizado e plastificado com PVC com isolamento intermédio de lã mineral de condutibilidade térmica 0,039 W/(m°C). (material) | 4 | 134004.11 | 536016.440 |
| mt26mac020c | m | Perfil em "U" de aço galvanizado de aço galvanizado e plastificado com PVC para divisórias. (material) | 9.7 | 10238.3 | 99311.510 |
| mt26mac030c | m | Rodapé de aço galvanizado e plastificado com PVC para divisórias. (material) | 3.9 | 8609.48 | 33576.972 |
| mt21vpi010d | m² | Vidro incolor, de 8 mm de espessura. Segundo NP EN 410 e NP EN 673. (material) | 7.2 | 36264.69 | 261105.768 |
| mt26mac040 | m | Perfil de alumínio lacado para fixação do vidro em divisórias. (material) | 22.7 | 6931.91 | 157354.357 |
| mo011 | h | Oficial de 1ª montador. (mão de obra) | 9.336 | 1057.3 | 9870.953 |
| mo080 | h | Ajudante de montador. (mão de obra) | 9.336 | 604.97 | 5648.000 |
| % | % | Custos directos complementares | 2 % | 1102884.000 | 22057.680 |
|  |  | Custos directos |  |  | 1124941.680 |

Resíduos:
- colocação: mt26mac020c Perfil em "U" de aço galvanizado de aço galvanizado e plastificado com PVC para divisórias; factor de resíduo 0.006
- colocação: mt21vpi010d Vidro incolor, de 8 mm de espessura. Segundo NP EN 410 e NP EN 673; factor de resíduo 0.011
- colocação: mt26mac040 Perfil de alumínio lacado para fixação do vidro em divisórias; factor de resíduo 0.048

## Recursos

**mt26mac010c** m² Painel opaco com encaixe macho-fêmea para divisórias
Dados técnicos: Custo energético 9.662 MJ; Emissão de CO2 0.475 kg
Resíduos:
- embalagem: re170203 Plástico. (componente de resíduo); rendimento 0.091 kg; Código LER 17 02 03; Massa do elemento 1 kg; Volume 0.001667 m3
- embalagem: re170604 Materiais de isolamento não abrangidos em 17 06 01 e 17 06 03. (componente de resíduo); rendimento 0.016 kg; Código LER 17 06 04; Massa do elemento 1 kg; Volume 0.001667 m3

**mt26mac020c** m Perfil em "U" de aço galvanizado de aço galvanizado e plastificado com PVC para divisórias
Dados técnicos: Custo energético 16.995 MJ; Emissão de CO2 0.880 kg; Código LER 17 04 05; Massa do elemento 1.65 kg; Volume 0.000786 m3
Resíduos:
- embalagem: re170203 Plástico; rendimento 0.008 kg

**mt21vpi010d** m² Vidro incolor, de 8 mm de espessura. Segundo NP EN 410 e NP EN 673
Dados técnicos: Custo energético 299.887 MJ; Emissão de CO2 22.430 kg; Código LER 17 02 02; Massa do elemento 20 kg; Volume 0.02 m3
Resíduos:
- embalagem: re170604 Materiais de isolamento não abrangidos em 17 06 01 e 17 06 03; rendimento 0.013 kg

**mt26mac040** m Perfil de alumínio lacado para fixação do vidro em divisórias
Dados técnicos: Custo energético 25.692 MJ; Emissão de CO2 1.827 kg; Código LER 17 04 02; Massa do elemento 0.23 kg; Volume 0.000153 m3
Resíduos:
- embalagem: re170203 Plástico; rendimento 0.005 kg
