# Vedante auto-adesivo, de alumínio

- Propriedade do ficheiro: CYPE Ingenieros S.A.
- Formato: FIEBDC-3/2016
- Programa: Gerador de preços para construção civil. CYPE Ingenieros, S.A.
- Data: 17/04/2024
- Âmbito geográfico: Angola
- Moeda: AOA
- Custos indirectos: 3 %
- IVA: 18 %

## H Remates e trabalhos auxiliares

### HD Perfis decorativos

#### HDO Perfis para portas

**HDO010** m Vedante auto-adesivo, de alumínio.
Vedante auto-adesivo, de alumínio anodizado, com superfície lisa, de 40 mm de largura e 15 mm de altura. COLOCAÇÃO: sobre o pavimento e faceado com a porta.
Inclui: Preparação da superfície suporte. Marcação. Corte e preparação. Colocação e fixação.
Critério de medição de projecto: Comprimento medido segundo documentação gráfica de Projecto. Não foi incrementada a medição por perdas, uma vez que na composição se considerou 5% a mais.
Critério de medição de obra: Medir-se-á o comprimento realmente executado segundo especificações de Projecto.

| Código | Un | Descrição | Rendimento | Preço | Importância |
|---|---|---|---|---|---|
| mt18jpc130b | m | Vedante auto-adesivo, de alumínio anodizado, com superfície lisa, de 40 mm de largura e 15 mm de altura, para colocar sobre o pavimento e faceado com a porta. (material) | 1.05 | 33487.38 | 35161.749 |
| mo023 | h | Oficial de 1ª ladrilhador. (mão de obra) | 0.078 | 1028.94 | 80.257 |
| % | % | Custos directos complementares | 2 % | 35242.006 | 704.840 |
|  |  | Custos directos |  |  | 35946.846 |

Resíduos:
- colocação: mt18jpc130b; factor de resíduo 0.024

## Recursos

**mt18jpc130b** m Vedante auto-adesivo
Dados técnicos: Custo energético 35.065 MJ; Emissão de CO2 2.630 kg; Código LER 17 04 02; Massa do elemento 0.3 kg; Volume 0.0002 m3
Resíduos:
- embalagem: re170203 Plástico. (componente de resíduo); rendimento 0.008 kg; Código LER 17 02 03; Massa do elemento 1 kg; Volume 0.001667 m3
