# Perfil de transição entre pavimentos a diferentes níveis, de aço inoxidável

- Propriedade do ficheiro: CYPE Ingenieros S.A.
- Formato: FIEBDC-3/2016
- Programa: Gerador de preços para construção civil. CYPE Ingenieros, S.A.
- Data: 17/04/2024
- Âmbito geográfico: Angola
- Moeda: AOA
- Custos indirectos: 3 %
- IVA: 18 %

## H Remates e trabalhos auxiliares

### HD Perfis decorativos

#### HDS Perfis para juntas entre pavimentos

**HDS040** m Perfil de transição entre pavimentos a diferentes níveis, de aço inoxidável.
Perfil de transição entre pavimentos a diferentes níveis, de aço inoxidável AISI 304, com superfície lisa, de 35 mm de largura para salvar desníveis entre 8 e 14 mm. COLOCAÇÃO: com parafusos.
Inclui: Preparação da superfície suporte. Marcação. Corte e preparação. Colocação e fixação.
Critério de medição de projecto: Comprimento medido segundo documentação gráfica de Projecto. Não foi incrementada a medição por perdas, uma vez que na composição se considerou 5% a mais.
Critério de medição de obra: Medir-se-á o comprimento realmente executado segundo especificações de Projecto.

| Código | Un | Descrição | Rendimento | Preço | Importância |
|---|---|---|---|---|---|
| mt18jpc080c | m | Perfil de transição entre pavimentos a diferentes níveis, de aço inoxidável AISI 304, com superfície lisa, de 35 mm de largura para salvar desníveis entre 8 e 14 mm, com furos para aparafusar à superfície suporte e parafusos. (material) | 1.05 | 5792.84 | 6082.482 |
| mo023 | h | Oficial de 1ª ladrilhador. (mão de obra) | 0.078 | 1028.94 | 80.257 |
| % | % | Custos directos complementares | 2 % | 6162.739 | 123.255 |
|  |  | Custos directos |  |  | 6285.994 |

Resíduos:
- colocação: mt18jpc080c; factor de resíduo 0.0045

## Recursos

**mt18jpc080c** m Perfil de transição entre pavimentos a diferentes níveis
Dados técnicos: Custo energético 29.728 MJ; Emissão de CO2 4.294 kg; Código LER 17 04 05; Massa do elemento 0.608 kg; Volume 0.00029 m3
Resíduos:
- embalagem: re170203 Plástico. (componente de resíduo); rendimento 0.008 kg; Código LER 17 02 03; Massa do elemento 1 kg; Volume 0.001667 m3
