# Moldura para vão de fachada, de poliestireno expandido

- Propriedade do ficheiro: CYPE Ingenieros S.A.
- Formato: FIEBDC-3/2016
- Programa: Gerador de preços para construção civil. CYPE Ingenieros, S.A.
- Data: 17/04/2024
- Âmbito geográfico: Angola
- Moeda: AOA
- Custos indirectos: 3 %
- IVA: 18 %

## H Remates e trabalhos auxiliares

### HR Remates de fachada

#### HRE De poliestireno expandido

**HRE050** m Moldura para vão de fachada, de poliestireno expandido.
Moldura para vão de fachada, de poliestireno expandido com revestimento de argamassa acrílica, de 155x65 mm; assente com argamassa cola; e vedação das juntas entre peças e das uniões com os muros com cola à base de poliuretano. Inclusive pontas metálicas para a fixação provisória das peças à superfície suporte.
Critérios considerados na determinação do preço da unidade de obra: O preço não inclui o revestimento.
Inclui: Preparação da superfície de apoio. Marcação da disposição das peças. Corte das peças. Aplicação da argamassa. Colocação, aprumo, nivelamento e alinhamento das peças. Vedação de juntas. Colocação das pontas metálicas. Lixagem das juntas. Remoção das pontas metálicas. Limpeza.
Critério de medição de projecto: Comprimento medido pelo seu maior desenvolvimento linear, segundo documentação gráfica de Projecto.
Critério de medição de obra: Medir-se-á, pelo seu maior desenvolvimento linear, o comprimento realmente executado segundo especificações de Projecto, incluindo o comprimento que se poderá perder em meias esquadrias.

| Código | Un | Descrição | Rendimento | Preço | Importância |
|---|---|---|---|---|---|
| mt28bau010a | kg | Argamassa cola, composta por cimento, ligantes orgânicos, inerte de 0,6 mm de tamanho máximo e aditivos, para aderir e reforçar os painéis isolantes, e como camada base, prévia amassadura com água. (material) | 1.47 | 1487.8 | 2187.066 |
| mt20rpe010b | m | Moldura para vão de fachada, de poliestireno expandido com revestimento de argamassa acrílica, de 155x65 mm, fornecida em peças de até 1,22 m de comprimento. (material) | 1.05 | 24473.79 | 25697.480 |
| mt20wwa031 | Ud | Cartucho de 310 cm³ de adesivo à base de poliuretano, impermeável. (material) | 0.25 | 20886.92 | 5221.730 |
| mt08var070 | kg | Pontas metálicas de cabeça larga. (material) | 0.2 | 1473.04 | 294.608 |
| mt28mop310ma | kg | Argamassa acrílica, cor branco, composta por resinas acrílicas, pigmentos minerais e aditivos orgânicos e inorgânicos, anti-caruncho e anti-verdete, permeável ao vapor de água e com resistência ao envelhecimento, à contaminação urbana e aos raios UV, para revestimento de paramentos exteriores. (material) | 0.1 | 3579.96 | 357.996 |
| mo020 | h | Oficial de 1ª construção. (mão de obra) | 0.381 | 1028.94 | 392.026 |
| mo113 | h | Operário não qualificado construção. (mão de obra) | 0.763 | 581.64 | 443.791 |
| % | % | Custos directos complementares | 2 % | 34594.697 | 691.894 |
|  |  | Custos directos |  |  | 35286.591 |

Resíduos:
- colocação: mt28bau010a; factor de resíduo 0.0063
- colocação: mt20rpe010b; factor de resíduo 0.0461959
- colocação: mt20wwa031 Cartucho de 310 cm³ de adesivo à base de poliuretano, impermeável; factor de resíduo 0.03
- colocação: mt08var070 Pontas metálicas de cabeça larga; factor de resíduo 0.0045
- colocação: mt28mop310ma; factor de resíduo 0.05606

## Recursos

**mt28bau010a** kg Argamassa cola, composta por cimento
Dados técnicos: Custo energético 6.644 MJ; Emissão de CO2 0.130 kg; Código LER 17 01 01; Massa do elemento 1 kg; Volume 0.000667 m3
Resíduos:
- embalagem: re150101 Embalagens de papel e cartão. (componente de resíduo); rendimento 0.012 kg; Código LER 15 01 01; Massa do elemento 1 kg; Volume 0.001333 m3
- embalagem: re170201 Madeira. (componente de resíduo); rendimento 0.019 kg; Código LER 17 02 01; Massa do elemento 1 kg; Volume 0.000909 m3
- embalagem: re170203 Plástico. (componente de resíduo); rendimento 0.001 kg; Código LER 17 02 03; Massa do elemento 1 kg; Volume 0.001667 m3

**mt20rpe010b** m Moldura para vão de fachada
Dados técnicos: Custo energético 45.303 MJ; Emissão de CO2 1.551 kg; Código LER 17 06 04; Massa do elemento 0.49 kg; Volume 0.000817 m3
Resíduos:
- embalagem: re170203 Plástico; rendimento 0.003 kg

**mt20wwa031** Ud Cartucho de 310 cm³ de adesivo à base de poliuretano, impermeável
Dados técnicos: Custo energético 84.257 MJ; Emissão de CO2 4.112 kg; Código LER 17 09 04; Massa do elemento 0.45 kg; Volume 0.0003 m3
Resíduos:
- embalagem: re170203 Plástico; rendimento 0.2 kg

**mt08var070** kg Pontas metálicas de cabeça larga
Dados técnicos: Custo energético 9.830 MJ; Emissão de CO2 0.510 kg; Código LER 17 04 05; Massa do elemento 1 kg; Volume 0.000476 m3

**mt28mop310ma** kg Argamassa acrílica
Dados técnicos: Custo energético 15.053 MJ; Emissão de CO2 0.575 kg; Código LER 17 09 04; Massa do elemento 1 kg; Volume 0.000667 m3
Resíduos:
- embalagem: re170203 Plástico; rendimento 0.003 kg
