# Moldura para ocultar cabos. Colocação em fachada

- Propriedade do ficheiro: CYPE Ingenieros S.A.
- Formato: FIEBDC-3/2016
- Programa: Gerador de preços para construção civil. CYPE Ingenieros, S.A.
- Data: 17/04/2024
- Âmbito geográfico: Angola
- Moeda: AOA
- Custos indirectos: 3 %
- IVA: 18 %

## H Remates e trabalhos auxiliares

### HR Remates de fachada

#### HRE De poliestireno expandido

**HRE100** m Moldura para ocultar cabos. Colocação em fachada.
Moldura para ocultar cabos, de poliestireno expandido, com revestimento de argamassa acrílica, de 260x165x1200 mm, com perfil de apoio em "L", de aço galvanizado; fixada ao paramento de fachada com ancoragem mecânica com buchas de nylon e parafusos de aço; assentamento da moldura com argamassa cola e vedação das juntas entre peças e das uniões com os muros com cola à base de poliuretano.
Critérios considerados na determinação do preço da unidade de obra: O preço não inclui o revestimento.
Inclui: Preparação da superfície de apoio. Marcação e instalação dos perfis de apoio. Execução de ancoragens. Aplicação da argamassa cola. Colocação, aprumo, nivelamento e alinhamento das peças. Vedação de juntas. Reparação dos possíveis defeitos causados durante a sua instalação. Lixagem das juntas. Limpeza.
Critério de medição de projecto: Comprimento medido entre eixos, segundo documentação gráfica de Projecto.
Critério de medição de obra: Medir-se-á, a eixos, o comprimento realmente executado segundo especificações de Projecto.

| Código | Un | Descrição | Rendimento | Preço | Importância |
|---|---|---|---|---|---|
| mt26aaa033a | Ud | Ancoragem mecânica com bucha de nylon e parafuso de aço galvanizado, de cabeça escareada. (material) | 2 | 344.82 | 689.640 |
| mt28bau010a | kg | Argamassa cola, composta por cimento, ligantes orgânicos, inerte de 0,6 mm de tamanho máximo e aditivos, para aderir e reforçar os painéis isolantes, e como camada base, prévia amassadura com água. (material) | 1.1 | 1487.8 | 1636.580 |
| mt20mhe030d | m | Moldura para ocultar cabos, de poliestireno expandido, com revestimento de argamassa acrílica, de 260x165x1200 mm, com perfil de apoio em "L", de aço galvanizado, fornecida em peças de até 1,25 m de comprimento; abertura interior de 60x150 mm. (material) | 1.05 | 36134.02 | 37940.721 |
| mt20wwa031 | Ud | Cartucho de 310 cm³ de adesivo à base de poliuretano, impermeável. (material) | 0.25 | 20886.92 | 5221.730 |
| mt28mop310ma | kg | Argamassa acrílica, cor branco, composta por resinas acrílicas, pigmentos minerais e aditivos orgânicos e inorgânicos, anti-caruncho e anti-verdete, permeável ao vapor de água e com resistência ao envelhecimento, à contaminação urbana e aos raios UV, para revestimento de paramentos exteriores. (material) | 0.1 | 3579.96 | 357.996 |
| mo020 | h | Oficial de 1ª construção. (mão de obra) | 0.381 | 1028.94 | 392.026 |
| mo113 | h | Operário não qualificado construção. (mão de obra) | 0.763 | 581.64 | 443.791 |
| % | % | Custos directos complementares | 2 % | 46682.484 | 933.650 |
|  |  | Custos directos |  |  | 47616.134 |

Resíduos:
- colocação: mt26aaa033a Ancoragem mecânica com bucha de nylon e parafuso de aço galvanizado, de cabeça escareada; factor de resíduo 0.00430435
- colocação: mt28bau010a; factor de resíduo 0.0063
- colocação: mt20mhe030d; factor de resíduo 0.0453055
- colocação: mt20wwa031 Cartucho de 310 cm³ de adesivo à base de poliuretano, impermeável; factor de resíduo 0.03
- colocação: mt28mop310ma; factor de resíduo 0.05606

## Recursos

**mt26aaa033a** Ud Ancoragem mecânica com bucha de nylon e parafuso de aço galvanizado, de cabeça escareada
Dados técnicos: Custo energético 1.599 MJ; Emissão de CO2 0.133 kg; Código LER 17 04 05; Massa do elemento 0.046 kg; Volume 0.000022 m3
Resíduos:
- embalagem: re150101 Embalagens de papel e cartão. (componente de resíduo); rendimento 0.001 kg; Código LER 15 01 01; Massa do elemento 1 kg; Volume 0.001333 m3

**mt28bau010a** kg Argamassa cola, composta por cimento
Dados técnicos: Custo energético 6.644 MJ; Emissão de CO2 0.130 kg; Código LER 17 01 01; Massa do elemento 1 kg; Volume 0.000667 m3
Resíduos:
- embalagem: re150101 Embalagens de papel e cartão; rendimento 0.012 kg
- embalagem: re170201 Madeira. (componente de resíduo); rendimento 0.019 kg; Código LER 17 02 01; Massa do elemento 1 kg; Volume 0.000909 m3
- embalagem: re170203 Plástico. (componente de resíduo); rendimento 0.001 kg; Código LER 17 02 03; Massa do elemento 1 kg; Volume 0.001667 m3

**mt20mhe030d** m Moldura para ocultar cabos
Dados técnicos: Custo energético 151.129 MJ; Emissão de CO2 5.165 kg; Código LER 17 06 04; Massa do elemento 1.64 kg; Volume 0.002733 m3
Resíduos:
- embalagem: re170203 Plástico; rendimento 0.003 kg

**mt20wwa031** Ud Cartucho de 310 cm³ de adesivo à base de poliuretano, impermeável
Dados técnicos: Custo energético 84.257 MJ; Emissão de CO2 4.112 kg; Código LER 17 09 04; Massa do elemento 0.45 kg; Volume 0.0003 m3
Resíduos:
- embalagem: re170203 Plástico; rendimento 0.2 kg

**mt28mop310ma** kg Argamassa acrílica
Dados técnicos: Custo energético 15.053 MJ; Emissão de CO2 0.575 kg; Código LER 17 09 04; Massa do elemento 1 kg; Volume 0.000667 m3
Resíduos:
- embalagem: re170203 Plástico; rendimento 0.003 kg
