# Capeamento pré-fabricado, de betão

- Propriedade do ficheiro: CYPE Ingenieros S.A.
- Formato: FIEBDC-3/2016
- Programa: Gerador de preços para construção civil. CYPE Ingenieros, S.A.
- Data: 17/04/2024
- Âmbito geográfico: Angola
- Moeda: AOA
- Custos indirectos: 3 %
- IVA: 18 %

## H Remates e trabalhos auxiliares

### HR Remates de fachada

#### HRF Pré-fabricados de betão

**HRF040** m Capeamento pré-fabricado, de betão.
Capeamento pré-fabricado de betão, com um ângulo de inclinação de 10°, de cor cinzento, em peças de 500x500x65 mm, com pingadeira, para revestimento de muros, e ancoragem metálica de aço inoxidável na sua face inferior; assente com argamassa de cimento, confeccionada em obra, com aditivo hidrófugo, dosificação 1:4, sobre a que se introduz as ancoragens metálicas; e enchimento de juntas entre peças e, se for o caso, das uniões com os muros com argamassa de juntas especial para pré-fabricados de betão.
Inclui: Preparação da superfície de apoio. Marcação da disposição das peças. Colocação, aprumo, nivelamento e alinhamento das peças. Enchimento de juntas e limpeza.
Critério de medição de projecto: Comprimento medido entre eixos, segundo documentação gráfica de Projecto.
Critério de medição de obra: Medir-se-á, a eixos, o comprimento realmente executado segundo especificações de Projecto.

| Código | Un | Descrição | Rendimento | Preço | Importância |
|---|---|---|---|---|---|
| mt20ahp010h | m | Capeamento pré-fabricado de betão, com um ângulo de inclinação de 10°, de cor cinzento, em peças de 500x500x65 mm, com pingadeira, para revestimento de muros, e ancoragem metálica de aço inoxidável na sua face inferior. (material) | 1.1 | 23899.03 | 26288.933 |
| mt08aaa010a | m³ | Água. (material) | 0.006 | 279.7 | 1.678 |
| mt01arg005a | t | Areia de pedreira, para argamassa preparada em obra. (material) | 0.019 | 2992.57 | 56.859 |
| mt08cem000l | kg | Cimento cinzento em sacos. (material) | 4.75 | 18.65 | 88.588 |
| mt08adt010 | kg | Aditivo hidrófugo para impermeabilização de argamassas ou betões. (material) | 0.095 | 223.75 | 21.256 |
| mt09mcr235 | kg | Argamassa de juntas para pré-fabricados de betão e pedra artificial, composta de cimento, inertes, pigmentos e aditivos especiais. (material) | 0.038 | 460.56 | 17.501 |
| mq06hor010 | h | Betoneira eléctrica com uma capacidade de amassadura de 160 l. (equipamento) | 0.01 | 907.3 | 9.073 |
| mo020 | h | Oficial de 1ª construção. (mão de obra) | 0.488 | 1028.94 | 502.123 |
| mo113 | h | Operário não qualificado construção. (mão de obra) | 0.641 | 581.64 | 372.831 |
| % | % | Custos directos complementares | 2 % | 27358.842 | 547.177 |
|  |  | Custos directos |  |  | 27906.019 |

Resíduos:
- colocação: mt20ahp010h; factor de resíduo 0.0084
- colocação: mt01arg005a Areia de pedreira, para argamassa preparada em obra; factor de resíduo 0.00501329
- colocação: mt08cem000l Cimento cinzento em sacos; factor de resíduo 0.0189
- colocação: mt08adt010 Aditivo hidrófugo para impermeabilização de argamassas ou betões; factor de resíduo 0.055
- colocação: mt09mcr235; factor de resíduo 0.035

## Recursos

**mt20ahp010h** m Capeamento pré-fabricado de betão
Dados técnicos: Custo energético 4.433 MJ; Emissão de CO2 8.111 kg; Código LER 17 01 01; Massa do elemento 54 kg; Volume 0.036 m3
Resíduos:
- embalagem: re170201 Madeira. (componente de resíduo); rendimento 0.015 kg; Código LER 17 02 01; Massa do elemento 1 kg; Volume 0.000909 m3
- embalagem: re170203 Plástico. (componente de resíduo); rendimento 0.008 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg

**mt08adt010** kg Aditivo hidrófugo para impermeabilização de argamassas ou betões
Dados técnicos: Custo energético 71.130 MJ; Emissão de CO2 2.824 kg; Código LER 17 09 04; Massa do elemento 1 kg; Volume 0.000667 m3
Resíduos:
- embalagem: re170203 Plástico; rendimento 0.032 kg

**mt09mcr235** kg Argamassa de juntas para pré-fabricados de betão e pedra artificial
Dados técnicos: Custo energético 7.958 MJ; Emissão de CO2 0.580 kg; Código LER 17 09 04; Massa do elemento 1 kg; Volume 0.000667 m3
Resíduos:
- embalagem: re150101 Embalagens de papel e cartão; rendimento 0.021 kg
- embalagem: re170201 Madeira; rendimento 0.006 kg
- embalagem: re170203 Plástico; rendimento 0.009 kg
