# Abertura de roços

- Propriedade do ficheiro: CYPE Ingenieros S.A.
- Formato: FIEBDC-3/2016
- Programa: Gerador de preços para construção civil. CYPE Ingenieros, S.A.
- Data: 17/04/2024
- Âmbito geográfico: Angola
- Moeda: AOA
- Custos indirectos: 3 %
- IVA: 18 %

## H Remates e trabalhos auxiliares

### HY Trabalhos auxiliares de pedreiro

#### HYO Para ofícios

**HYO010** m Abertura de roços.
Abertura de roços em alvenaria de bloco furado de betão, com máquina de abertura de roços eléctrica sem afectar a estabilidade do elemento construtivo.
Inclui: Preparação da zona de trabalho. Protecção dos elementos da envolvente. Marcação. Execução do roço com máquina de abertura de roços eléctrica. Remoção e acumulação de entulho. Limpeza dos restos da obra. Carga de entulho para camião ou contentor.
Critério de medição de projecto: Comprimento medido segundo documentação gráfica de Projecto.
Critério de medição de obra: Medir-se-á o comprimento realmente executado segundo especificações de Projecto.

| Código | Un | Descrição | Rendimento | Preço | Importância |
|---|---|---|---|---|---|
| mq06hor010 | h | Betoneira eléctrica com uma capacidade de amassadura de 160 l. (equipamento) | 0.006 | 907.3 | 5.444 |
| mo113 | h | Operário não qualificado construção. (mão de obra) | 0.138 | 581.64 | 80.266 |
| % | % | Custos directos complementares | 2 % | 85.710 | 1.714 |
|  |  | Custos directos |  |  | 87.424 |

Resíduos:
- demolição: ruo170101 Betão (betões, argamassas e pré-fabricados). (componente de resíduo); rendimento 0.856 kg; Código LER 17 01 01; Massa do elemento 1 kg; Volume 0.000667 m3
