# Degraus de escada

- Propriedade do ficheiro: CYPE Ingenieros S.A.
- Formato: FIEBDC-3/2016
- Programa: Gerador de preços para construção civil. CYPE Ingenieros, S.A.
- Data: 26/10/2024
- Âmbito geográfico: Angola
- Moeda: AOA
- Custos indirectos: 3 %
- IVA: 18 %

## H Remates e trabalhos auxiliares

### HY Trabalhos auxiliares de pedreiro

#### HYO Para ofícios

**HYO020** m Degraus de escada.
Degraus de escada com tijolo cerâmico furado, assente com argamassa de cimento, confeccionada em obra, dosificação 1:6, sobre a laje ou abóbada de escada, como base para a posterior colocação do acabamento de degraus.
Inclui: Marcação dos degraus nas paredes. Colocação de cordel entre o primeiro degrau e o último. Limpeza e humidificação da laje. Formação dos degraus.
Critério de medição de projecto: Comprimento da aresta formada pelo cobertor e pelo espelho, medida segundo documentação gráfica de Projecto.
Critério de medição de obra: Medir-se-á, na aresta de intersecção entre cobertor e espelho, o comprimento realmente executado segundo especificações de Projecto.

| Código | Un | Descrição | Rendimento | Preço | Importância |
|---|---|---|---|---|---|
| mt04lpt010d | Ud | Tijolo cerâmico furado duplo, para revestir, 30x20x11 cm, para utilização em alvenaria protegida (peça P), densidade 670 kg/m³, segundo NP EN 771-1. (material) | 10 | 42.83 | 428.300 |
| mt08aaa010a | m³ | Água. (material) | 0.006 | 283.51 | 1.701 |
| mt01arg005a | t | Areia de pedreira, para argamassa preparada em obra. (material) | 0.016 | 3024.04 | 48.385 |
| mt08cem000l | kg | Cimento cinzento em sacos. (material) | 2.5 | 18.9 | 47.250 |
| mq06hor010 | h | Betoneira eléctrica com uma capacidade de amassadura de 160 l. (equipamento) | 0.008 | 932.73 | 7.462 |
| mo020 | h | Oficial de 1ª construção. (mão de obra) | 0.614 | 1055.59 | 648.132 |
| mo077 | h | Ajudante de construção. (mão de obra) | 0.369 | 620.64 | 229.016 |
| % | % | Custos directos complementares | 2 % | 1410.246 | 28.205 |
|  |  | Custos directos |  |  | 1438.451 |

Resíduos:
- colocação: mt04lpt010d; factor de resíduo 0.0508159
- colocação: mt01arg005a Areia de pedreira, para argamassa preparada em obra; factor de resíduo 0.00501329
- colocação: mt08cem000l Cimento cinzento em sacos; factor de resíduo 0.0189

## Recursos

**mt04lpt010d** Ud Tijolo cerâmico furado duplo
Dados técnicos: Custo energético 12.637 MJ; Emissão de CO2 0.925 kg; Código LER 17 01 02; Massa do elemento 3.9 kg; Volume 0.00312 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg
