# Mastro para a fixação de antenas

- Propriedade do ficheiro: CYPE Ingenieros S.A.
- Formato: FIEBDC-3/2016
- Programa: Gerador de preços para construção civil. CYPE Ingenieros, S.A.
- Data: 17/04/2024
- Âmbito geográfico: Angola
- Moeda: AOA
- Custos indirectos: 3 %
- IVA: 18 %

## I Instalações

### IA Audiovisuais

#### IAA Rede de cabos coaxiais

**IAA031** Ud Mastro para a fixação de antenas.
Mastro para fixação de 3 antenas, de tubo de aço com tratamento anticorrosão, de 6 m de altura, 45 mm de diâmetro e 2 mm de espessura. Inclusive, ancoragens e quantos acessórios sejam necessários para a sua correcta instalação.
Inclui: Marcação. Montagem.
Critério de medição de projecto: Número de unidades previstas, segundo documentação gráfica de Projecto.
Critério de medição de obra: Medir-se-á o número de unidades realmente executadas segundo especificações de Projecto.

| Código | Un | Descrição | Rendimento | Preço | Importância |
|---|---|---|---|---|---|
| mt40saf010ix | Ud | Mastro para fixação de antenas, de tubo de aço com tratamento anticorrosão, de 3 m de altura, 45 mm de diâmetro e 2 mm de espessura, união por encaixe. Inclusive acessórios. (material) | 2 | 32639.42 | 65278.840 |
| mt40saf011r | Ud | Garra de ancoragem a obra em L para mastro, para colocação em superfície, de 500 mm de comprimento e 4 mm de espessura, com abraçadeira. (material) | 2 | 9318.96 | 18637.920 |
| mo001 | h | Oficial de 1ª instalador de telecomunicações. (mão de obra) | 2.111 | 1057.3 | 2231.960 |
| mo056 | h | Ajudante de instalador de telecomunicações. (mão de obra) | 2.111 | 603.82 | 1274.664 |
| % | % | Custos directos complementares | 2 % | 87423.384 | 1748.468 |
|  |  | Custos directos |  |  | 89171.852 |

Resíduos:
- colocação: mt40saf011r; factor de resíduo 0.02

## Recursos

**mt40saf010ix** Ud Mastro para fixação de antenas
Dados técnicos: Custo energético 62.928 MJ; Emissão de CO2 3.290 kg
Resíduos:
- embalagem: re150101 Embalagens de papel e cartão. (componente de resíduo); rendimento 0.03 kg; Código LER 15 01 01; Massa do elemento 1 kg; Volume 0.001333 m3

**mt40saf011r** Ud Garra de ancoragem a obra em L para mastro
Dados técnicos: Custo energético 14.316 MJ; Emissão de CO2 0.737 kg; Código LER 17 04 05; Massa do elemento 1.21 kg; Volume 0.000576 m3
Resíduos:
- embalagem: re170203 Plástico. (componente de resíduo); rendimento 0.025 kg; Código LER 17 02 03; Massa do elemento 1 kg; Volume 0.001667 m3
