# Suporte para fixação de antena

- Propriedade do ficheiro: CYPE Ingenieros S.A.
- Formato: FIEBDC-3/2016
- Programa: Gerador de preços para construção civil. CYPE Ingenieros, S.A.
- Data: 17/04/2024
- Âmbito geográfico: Angola
- Moeda: AOA
- Custos indirectos: 3 %
- IVA: 18 %

## I Instalações

### IA Audiovisuais

#### IAA Rede de cabos coaxiais

**IAA033** Ud Suporte para fixação de antena.
Suporte articulado para fixação de antena em L, de parede ou tecto, de 50 mm de diâmetro. Inclusive base de fixação e quantos acessórios sejam necessários para a sua correcta instalação.
Inclui: Marcação. Colocação do suporte.
Critério de medição de projecto: Número de unidades previstas, segundo documentação gráfica de Projecto.
Critério de medição de obra: Medir-se-á o número de unidades realmente executadas segundo especificações de Projecto.

| Código | Un | Descrição | Rendimento | Preço | Importância |
|---|---|---|---|---|---|
| mt40apf030h | Ud | Suporte articulado para fixação de antena em L, de parede ou tecto, de 50 mm de diâmetro. Inclusive base de fixação. (material) | 1 | 49258.99 | 49258.990 |
| mo001 | h | Oficial de 1ª instalador de telecomunicações. (mão de obra) | 0.704 | 1057.3 | 744.339 |
| mo056 | h | Ajudante de instalador de telecomunicações. (mão de obra) | 0.704 | 603.82 | 425.089 |
| % | % | Custos directos complementares | 2 % | 50428.418 | 1008.568 |
|  |  | Custos directos |  |  | 51436.986 |

## Recursos

**mt40apf030h** Ud Suporte articulado para fixação de antena em L, de parede ou tecto, de 50 mm de diâmetro. Inclusive base de fixação
Dados técnicos: Custo energético 24.614 MJ; Emissão de CO2 1.336 kg
Resíduos:
- embalagem: re150101 Embalagens de papel e cartão. (componente de resíduo); rendimento 0.072 kg; Código LER 15 01 01; Massa do elemento 1 kg; Volume 0.001333 m3
