# Antena para recepção de emissões terrestes

- Propriedade do ficheiro: CYPE Ingenieros S.A.
- Formato: FIEBDC-3/2016
- Programa: Gerador de preços para construção civil. CYPE Ingenieros, S.A.
- Data: 17/04/2024
- Âmbito geográfico: Angola
- Moeda: AOA
- Custos indirectos: 3 %
- IVA: 18 %

## I Instalações

### IA Audiovisuais

#### IAA Rede de cabos coaxiais

**IAA034** Ud Antena para recepção de emissões terrestes.
Antena exterior DAB para captação de sinais de radiodifusão sonora digital procedentes de emissões terrestres, de 3 elementos, 8 dBi de ganho, relação D/A maior de 15 dB e 555 mm de comprimento. Inclusive ancoragens e quantos acessórios sejam necessários para a sua correcta instalação.
Inclui: Marcação.
Critério de medição de projecto: Número de unidades previstas, segundo documentação gráfica de Projecto.
Critério de medição de obra: Medir-se-á o número de unidades realmente executadas segundo especificações de Projecto.

| Código | Un | Descrição | Rendimento | Preço | Importância |
|---|---|---|---|---|---|
| mt40etv015a | Ud | Antena exterior DAB para captação de sinais de radiodifusão sonora digital procedentes de emissões terrestres, de 3 elementos, 8 dBi de ganho, relação D/A maior de 15 dB e 555 mm de comprimento. (material) | 1 | 46825.44 | 46825.440 |
| mo001 | h | Oficial de 1ª instalador de telecomunicações. (mão de obra) | 0.704 | 1057.3 | 744.339 |
| mo056 | h | Ajudante de instalador de telecomunicações. (mão de obra) | 0.704 | 603.82 | 425.089 |
| % | % | Custos directos complementares | 2 % | 47994.868 | 959.897 |
|  |  | Custos directos |  |  | 48954.765 |

## Recursos

**mt40etv015a** Ud Antena exterior DAB para captação de sinais de radiodifusão sonora digital procedentes de emissões terrestres
Dados técnicos: Custo energético 124.125 MJ; Emissão de CO2 8.541 kg
Resíduos:
- embalagem: re150101 Embalagens de papel e cartão. (componente de resíduo); rendimento 0.094 kg; Código LER 15 01 01; Massa do elemento 1 kg; Volume 0.001333 m3
- embalagem: re170203 Plástico. (componente de resíduo); rendimento 0.047 kg; Código LER 17 02 03; Massa do elemento 1 kg; Volume 0.001667 m3
