# Repartidor

- Propriedade do ficheiro: CYPE Ingenieros S.A.
- Formato: FIEBDC-3/2016
- Programa: Gerador de preços para construção civil. CYPE Ingenieros, S.A.
- Data: 17/04/2024
- Âmbito geográfico: Angola
- Moeda: AOA
- Custos indirectos: 3 %
- IVA: 18 %

## I Instalações

### IA Audiovisuais

#### IAA Rede de cabos coaxiais

**IAA115** Ud Repartidor.
Repartidor de 5-2400 MHz de 6 saídas, de 124x60x26 mm, 11,2 dB de perdas de inserção a 862 MHz e 16,1 dB de perdas de inserção a 2150 MHz.
Inclui: Colocação. Ligação e verificação do seu correcto funcionamento.
Critério de medição de projecto: Número de unidades previstas, segundo documentação gráfica de Projecto.
Critério de medição de obra: Medir-se-á o número de unidades realmente executadas segundo especificações de Projecto.

| Código | Un | Descrição | Rendimento | Preço | Importância |
|---|---|---|---|---|---|
| mt40irt024C | Ud | Repartidor de 5-2400 MHz de 6 saídas, de 124x60x26 mm, 11,2 dB de perdas de inserção a 862 MHz e 16,1 dB de perdas de inserção a 2150 MHz, com conectores tipo "F". (material) | 1 | 8246.36 | 8246.360 |
| mo001 | h | Oficial de 1ª instalador de telecomunicações. (mão de obra) | 0.141 | 1057.3 | 149.079 |
| mo056 | h | Ajudante de instalador de telecomunicações. (mão de obra) | 0.141 | 603.82 | 85.139 |
| % | % | Custos directos complementares | 2 % | 8480.578 | 169.612 |
|  |  | Custos directos |  |  | 8650.190 |
