# Amplificador de linha

- Propriedade do ficheiro: CYPE Ingenieros S.A.
- Formato: FIEBDC-3/2016
- Programa: Gerador de preços para construção civil. CYPE Ingenieros, S.A.
- Data: 26/10/2024
- Âmbito geográfico: Angola
- Moeda: AOA
- Custos indirectos: 3 %
- IVA: 18 %

## I Instalações

### IA Audiovisuais

#### IAA Rede de cabos coaxiais

**IAA090** Ud Amplificador de linha.
Central de amplificação separada, de 2 entradas, 1 entrada para sinais de RTV de 42 dB de ganho e 1 entrada para sinais de FI de 36 dB de ganho, 1 saída de RTV+FI, canal de retorno, equalização regulável, tensão máxima de saída de 122 dBµV para RTV e FI.
Inclui: Colocação do amplificador. Ligação e verificação do seu correcto funcionamento.
Critério de medição de projecto: Número de unidades previstas, segundo documentação gráfica de Projecto.
Critério de medição de obra: Medir-se-á o número de unidades realmente executadas segundo especificações de Projecto.

| Código | Un | Descrição | Rendimento | Preço | Importância |
|---|---|---|---|---|---|
| mt40eaf030b | Ud | Central de amplificação separada, de 2 entradas, 1 entrada para sinais de RTV de 42 dB de ganho e 1 entrada para sinais de FI de 36 dB de ganho, 1 saída de RTV+FI, canal de retorno, equalização regulável, tensão máxima de saída de 122 dBµV para RTV e FI. (material) | 1 | 245668.03 | 245668.030 |
| mo001 | h | Oficial de 1ª instalador de telecomunicações. (mão de obra) | 0.282 | 1084.69 | 305.883 |
| mo056 | h | Ajudante de instalador de telecomunicações. (mão de obra) | 0.282 | 619.46 | 174.688 |
| % | % | Custos directos complementares | 2 % | 246148.601 | 4922.972 |
|  |  | Custos directos |  |  | 251071.573 |

## Recursos

**mt40eaf030b** Ud Central de amplificação separada
Dados técnicos: Custo energético 0.138 MJ; Emissão de CO2 0.217 kg
Resíduos:
- embalagem: re150101 Embalagens de papel e cartão. (componente de resíduo); rendimento 0.256 kg; Código LER 15 01 01; Massa do elemento 1 kg; Volume 0.001333 m3
