# Termoacumulador eléctrico

- Propriedade do ficheiro: CYPE Ingenieros S.A.
- Formato: FIEBDC-3/2016
- Programa: Gerador de preços para construção civil. CYPE Ingenieros, S.A.
- Data: 17/04/2024
- Âmbito geográfico: Angola
- Moeda: AOA
- Custos indirectos: 3 %
- IVA: 18 %

## I Instalações

### IC Aquecimento, arrefecimento, climatização e A.Q.S.

#### ICA Água quente

**ICA010** Ud Termoacumulador eléctrico.
Termoacumulador eléctrico para o serviço de A.Q.S., mural horizontal, resistência blindada, capacidade 80 l, potência 1,5 kW, de 869 mm de altura e 440 mm de diâmetro, peso 20 kg, formado por tanque de aço vitrificado, isolamento de espuma de poliuretano, ânodo de sacrifício de magnésio. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38tew024dd | Ud | Termoacumulador eléctrico para o serviço de A.Q.S., mural horizontal, resistência blindada, capacidade 80 l, potência 1,5 kW, de 869 mm de altura e 440 mm de diâmetro, peso 20 kg, formado por tanque de aço vitrificado, isolamento de espuma de poliuretano, ânodo de sacrifício de magnésio. (material) | 1 | 266634.69 | 266634.690 |
| mt38tew010a | Ud | Tubo de ligação flexível de 20 cm e 1/2" de diâmetro. (material) | 2 | 9512.06 | 19024.120 |
| mt37sve010b | Ud | Válvula de esfera de latão niquelado para enroscar de 1/2". (material) | 2 | 5882.01 | 11764.020 |
| mt37svs050a | Ud | Válvula de segurança antirretorno, de latão cromado, com rosca de 1/2" de diâmetro, regulada a 8 bar de pressão, com manípulo de purga. (material) | 1 | 7419.4 | 7419.400 |
| mt38www011 | Ud | Material auxiliar para instalações de A.Q.S. (material) | 1 | 1724.06 | 1724.060 |
| mo008 | h | Oficial de 1ª canalizador. (mão de obra) | 1.14 | 1057.3 | 1205.322 |
| mo107 | h | Ajudante de canalizador. (mão de obra) | 1.14 | 603.82 | 688.355 |
| % | % | Custos directos complementares | 2 % | 308459.967 | 6169.199 |
|  |  | Custos directos |  |  | 314629.166 |

## Recursos

**mt37sve010b** Ud Válvula de esfera de latão niquelado para enroscar de 1/2"
Dados técnicos: Custo energético 509.569 MJ; Emissão de CO2 34.281 kg
Resíduos:
- embalagem: re150101 Embalagens de papel e cartão. (componente de resíduo); rendimento 0.072 kg; Código LER 15 01 01; Massa do elemento 1 kg; Volume 0.001333 m3

**mt37svs050a** Ud Válvula de segurança antirretorno
Dados técnicos: Custo energético 11.986 MJ; Emissão de CO2 0.864 kg
Resíduos:
- embalagem: re150101 Embalagens de papel e cartão; rendimento 0.072 kg
