# Depósito de combustível líquido, de superfície, de polietileno de alta densidade (PEAD/HDPE)

- Propriedade do ficheiro: CYPE Ingenieros S.A.
- Formato: FIEBDC-3/2016
- Programa: Gerador de preços para construção civil. CYPE Ingenieros, S.A.
- Data: 17/04/2024
- Âmbito geográfico: Angola
- Moeda: AOA
- Custos indirectos: 3 %
- IVA: 18 %

## I Instalações

### IC Aquecimento, arrefecimento, climatização e A.Q.S.

#### ICD Combustível líquido

**ICD120** Ud Depósito de combustível líquido, de superfície, de polietileno de alta densidade (PEAD/HDPE).
Depósito homologado de gasóleo, de superfície, colocado no exterior do edifício, de polietileno de alta densidade (PEAD/HDPE), de parede simples contido em bandeja, com uma capacidade de 500 litros. Incluindo bandeja, acessórios de ligação e elementos de protecção segundo norma. Totalmente montado, ligado e testado.
Inclui: Colocação da bandeja. Colocação do depósito. Montagem de acessórios.
Critério de medição de projecto: Número de unidades previstas, segundo documentação gráfica de Projecto.
Critério de medição de obra: Medir-se-á o número de unidades realmente executadas segundo especificações de Projecto.

| Código | Un | Descrição | Rendimento | Preço | Importância |
|---|---|---|---|---|---|
| mt38dep116a | Ud | Bandeja de recolha de derrames de polietileno de alta densidade (PEAD/HDPE). (material) | 1 | 110708.74 | 110708.740 |
| mt38dep099a | Ud | Depósito homologado de combustível líquido, de superfície, de polietileno de alta densidade (PEAD/HDPE), de parede simples, de 1180x640x955 mm, com uma capacidade de 500 litros e quatro bocas de entrada/saída, segundo EN 13341. (material) | 1 | 267101.13 | 267101.130 |
| mt38dep114a | Ud | Acessórios de carga, aspiração e ventilação para depósito de combustível líquido de polietileno de alta densidade (PEAD/HDPE). (material) | 1 | 31093.94 | 31093.940 |
| mo004 | h | Oficial de 1ª instalador de aquecimento. (mão de obra) | 0.863 | 1057.3 | 912.450 |
| mo103 | h | Ajudante de instalador de aquecimento. (mão de obra) | 0.863 | 603.82 | 521.097 |
| % | % | Custos directos complementares | 2 % | 410337.357 | 8206.747 |
|  |  | Custos directos |  |  | 418544.104 |

## Recursos

**mt38dep116a** Ud Bandeja de recolha de derrames de polietileno de alta densidade (PEAD/HDPE)
Dados técnicos: Custo energético 520.791 MJ; Emissão de CO2 18.529 kg
Resíduos:
- embalagem: re150101 Embalagens de papel e cartão. (componente de resíduo); rendimento 0.072 kg; Código LER 15 01 01; Massa do elemento 1 kg; Volume 0.001333 m3

**mt38dep099a** Ud Depósito homologado de combustível líquido
Dados técnicos: Custo energético 3151.966 MJ; Emissão de CO2 111.853 kg
Resíduos:
- embalagem: re150101 Embalagens de papel e cartão; rendimento 0.086 kg
