# Válvula de gasóleo

- Propriedade do ficheiro: CYPE Ingenieros S.A.
- Formato: FIEBDC-3/2016
- Programa: Gerador de preços para construção civil. CYPE Ingenieros, S.A.
- Data: 26/10/2024
- Âmbito geográfico: Angola
- Moeda: AOA
- Custos indirectos: 3 %
- IVA: 18 %

## I Instalações

### IC Aquecimento, arrefecimento, climatização e A.Q.S.

#### ICD Combustível líquido

**ICD150** Ud Válvula de gasóleo.
Válvula de esfera de latão niquelado para enroscar de 3/4". Totalmente montada, ligada e testada.
Inclui: Marcação. Ligação da válvula.
Critério de medição de projecto: Número de unidades previstas, segundo documentação gráfica de Projecto.
Critério de medição de obra: Medir-se-á o número de unidades realmente executadas segundo especificações de Projecto.

| Código | Un | Descrição | Rendimento | Preço | Importância |
|---|---|---|---|---|---|
| mt37sve010c | Ud | Válvula de esfera de latão niquelado para enroscar de 3/4". (material) | 1 | 9023.8 | 9023.800 |
| mo004 | h | Oficial de 1ª instalador de aquecimento. (mão de obra) | 0.144 | 1084.69 | 156.195 |
| mo103 | h | Ajudante de instalador de aquecimento. (mão de obra) | 0.144 | 619.46 | 89.202 |
| % | % | Custos directos complementares | 2 % | 9269.197 | 185.384 |
|  |  | Custos directos |  |  | 9454.581 |

## Recursos

**mt37sve010c** Ud Válvula de esfera de latão niquelado para enroscar de 3/4"
Dados técnicos: Custo energético 720.409 MJ; Emissão de CO2 48.441 kg
Resíduos:
- embalagem: re150101 Embalagens de papel e cartão. (componente de resíduo); rendimento 0.072 kg; Código LER 15 01 01; Massa do elemento 1 kg; Volume 0.001333 m3
