# Tubagem para combustível líquido

- Propriedade do ficheiro: CYPE Ingenieros S.A.
- Formato: FIEBDC-3/2016
- Programa: Gerador de preços para construção civil. CYPE Ingenieros, S.A.
- Data: 26/10/2024
- Âmbito geográfico: Angola
- Moeda: AOA
- Custos indirectos: 3 %
- IVA: 18 %

## I Instalações

### IC Aquecimento, arrefecimento, climatização e A.Q.S.

#### ICD Combustível líquido

**ICD100** m Tubagem para combustível líquido.
Tubagem para combustível líquido, colocada superficialmente e fixada ao paramento, formada por tubo de aço preto, com soldadura longitudinal por resistência eléctrica, série M, de 1/2" DN 15 mm de diâmetro e 2,6 mm de espessura. Incluindo material auxiliar para montagem e fixação, acessórios e peças especiais colocados através de soldadura eléctrica, e raspagem e limpeza de óxidos, demão de primário antioxidante de pelo menos 50 microns de espessura. Totalmente montada, ligada e testada.
Inclui: Marcação. Raspagem e limpeza de óxidos. Aplicação de primário antioxidante. Colocação e fixação de tubos, acessórios e peças especiais.
Critério de medição de projecto: Comprimento medido segundo documentação gráfica de Projecto.
Critério de medição de obra: Medir-se-á o comprimento realmente executado segundo especificações de Projecto.

| Código | Un | Descrição | Rendimento | Preço | Importância |
|---|---|---|---|---|---|
| mt08tan330b | Ud | Material auxiliar para montagem e fixação das tubagens de aço, de 1/2" DN 15 mm. (material) | 1 | 72.76 | 72.760 |
| mt08tan010be | m | Tubo de aço preto, com soldadura longitudinal por resistência eléctrica, série M, de 1/2" DN 15 mm de diâmetro e 2,6 mm de espessura, segundo NP EN 10255, com o preço incrementado em 20% relativamente a acessórios e peças especiais. (material) | 1 | 694.02 | 694.020 |
| mt27pfi030 | kg | Primário antioxidante com poliuretano. (material) | 0.008 | 11551.4 | 92.411 |
| mo004 | h | Oficial de 1ª instalador de aquecimento. (mão de obra) | 0.518 | 1084.69 | 561.869 |
| mo103 | h | Ajudante de instalador de aquecimento. (mão de obra) | 0.518 | 619.46 | 320.880 |
| % | % | Custos directos complementares | 2 % | 1741.940 | 34.839 |
|  |  | Custos directos |  |  | 1776.779 |

Resíduos:
- colocação: mt08tan010be; factor de resíduo 0.035
- colocação: mt27pfi030 Primário antioxidante com poliuretano; factor de resíduo 0.03

## Recursos

**mt08tan010be** m Tubo de aço preto
Dados técnicos: Custo energético 13.679 MJ; Emissão de CO2 0.611 kg; Código LER 17 04 05; Massa do elemento 1.21 kg; Volume 0.000576 m3
Resíduos:
- embalagem: re170201 Madeira. (componente de resíduo); rendimento 0.011 kg; Código LER 17 02 01; Massa do elemento 1 kg; Volume 0.000909 m3
- embalagem: re170203 Plástico. (componente de resíduo); rendimento 0.003 kg; Código LER 17 02 03; Massa do elemento 1 kg; Volume 0.001667 m3

**mt27pfi030** kg Primário antioxidante com poliuretano
Dados técnicos: Custo energético 144.471 MJ; Emissão de CO2 7.014 kg; Código LER 17 09 04; Massa do elemento 1 kg; Volume 0.000667 m3
Resíduos:
- embalagem: re170203 Plástico; rendimento 0.003 kg
