# Chapéu de conduta de ventilação para depósito de combustível líquido

- Propriedade do ficheiro: CYPE Ingenieros S.A.
- Formato: FIEBDC-3/2016
- Programa: Gerador de preços para construção civil. CYPE Ingenieros, S.A.
- Data: 17/04/2024
- Âmbito geográfico: Angola
- Moeda: AOA
- Custos indirectos: 3 %
- IVA: 18 %

## I Instalações

### IC Aquecimento, arrefecimento, climatização e A.Q.S.

#### ICD Combustível líquido

**ICD117** Ud Chapéu de conduta de ventilação para depósito de combustível líquido.
Chapéu de conduta de ventilação para depósito de combustível líquido, tipo seta, de 1 1/2", colocado através de união roscada. Totalmente montado, ligado e testado.
Inclui: Marcação. Ligação do chapéu à conduta de ventilação.
Critério de medição de projecto: Número de unidades previstas, segundo documentação gráfica de Projecto.
Critério de medição de obra: Medir-se-á o número de unidades realmente executadas segundo especificações de Projecto.

| Código | Un | Descrição | Rendimento | Preço | Importância |
|---|---|---|---|---|---|
| mt38dep030c | Ud | Chapéu tipo cogumelo, de latão, com grelha corta-fogo, para enroscar, de 1 1/2". (material) | 1 | 6343.35 | 6343.350 |
| mo004 | h | Oficial de 1ª instalador de aquecimento. (mão de obra) | 0.144 | 1057.3 | 152.251 |
| mo103 | h | Ajudante de instalador de aquecimento. (mão de obra) | 0.144 | 603.82 | 86.950 |
| % | % | Custos directos complementares | 2 % | 6582.551 | 131.651 |
|  |  | Custos directos |  |  | 6714.202 |
