# Grupo de impulsão para colector

- Propriedade do ficheiro: CYPE Ingenieros S.A.
- Formato: FIEBDC-3/2016
- Programa: Gerador de preços para construção civil. CYPE Ingenieros, S.A.
- Data: 17/04/2024
- Âmbito geográfico: Angola
- Moeda: AOA
- Custos indirectos: 3 %
- IVA: 18 %

## I Instalações

### IC Aquecimento, arrefecimento, climatização e A.Q.S.

#### ICE Emissores a água para aquecimento e arrefecimento

**ICE160** Ud Grupo de impulsão para colector.
Grupo de impulsão, instalação em sala de caldeiras, válido para instalação de piso radiante até 15 kW, formado por circulador Wilo Yonos Para 15/6 e válvula de 3 vias. Totalmente montado, ligado e testado.
Inclui: Colocação e fixação do grupo de impulsão ao colector. Ligação eléctrica da bomba de circulação.
Critério de medição de projecto: Número de unidades previstas, segundo documentação gráfica de Projecto.
Critério de medição de obra: Medir-se-á o número de unidades realmente executadas segundo especificações de Projecto.

| Código | Un | Descrição | Rendimento | Preço | Importância |
|---|---|---|---|---|---|
| mt38gpu011a | Ud | Grupo de impulsão, instalação em sala de caldeiras, válido para instalação de piso radiante até 15 kW, formado por circulador Wilo Yonos Para 15/6 e válvula de 3 vias. (material) | 1 | 1682267.76 | 1682267.760 |
| mo004 | h | Oficial de 1ª instalador de aquecimento. (mão de obra) | 0.286 | 1057.3 | 302.388 |
| mo103 | h | Ajudante de instalador de aquecimento. (mão de obra) | 0.286 | 603.82 | 172.693 |
| % | % | Custos directos complementares | 2 % | 1682742.841 | 33654.857 |
|  |  | Custos directos |  |  | 1716397.698 |

## Recursos

**mt38gpu011a** Ud Grupo de impulsão
Dados técnicos: Custo energético 0.864 MJ; Emissão de CO2 1.361 kg
Resíduos:
- embalagem: re150101 Embalagens de papel e cartão. (componente de resíduo); rendimento 1.601 kg; Código LER 15 01 01; Massa do elemento 1 kg; Volume 0.001333 m3
