# Tubagem de distribuição de água para sistema de aquecimento e arrefecimento por tecto radiante

- Propriedade do ficheiro: CYPE Ingenieros S.A.
- Formato: FIEBDC-3/2016
- Programa: Gerador de preços para construção civil. CYPE Ingenieros, S.A.
- Data: 17/04/2024
- Âmbito geográfico: Angola
- Moeda: AOA
- Custos indirectos: 3 %
- IVA: 18 %

## I Instalações

### IC Aquecimento, arrefecimento, climatização e A.Q.S.

#### ICE Emissores a água para aquecimento e arrefecimento

**ICE023** m Tubagem de distribuição de água para sistema de aquecimento e arrefecimento por tecto radiante.
Tubagem principal para sistema de aquecimento e arrefecimento por tecto radiante, formada por tubo de polietileno reticulado (PE-Xa) com barreira de oxigénio e camada de protecção de polietileno (PE) modificado, de 20 mm de diâmetro exterior e 2 mm de espessura, segundo NP EN ISO 15875-2. Inclusive material auxiliar para montagem e fixação. Totalmente montada, ligada e testada.
Inclui: Marcação do traçado da tubagem, acessórios e peças especiais. Colocação e fixação da tubagem, acessórios e peças especiais.
Critério de medição de projecto: Comprimento medido segundo documentação gráfica de Projecto.
Critério de medição de obra: Medir-se-á o comprimento realmente executado segundo especificações de Projecto.

| Código | Un | Descrição | Rendimento | Preço | Importância |
|---|---|---|---|---|---|
| mt37tpu012g | m | Tubo de polietileno reticulado (PE-Xa) com barreira de oxigénio e camada de protecção de polietileno (PE) modificado, de 20 mm de diâmetro exterior e 2 mm de espessura, segundo NP EN ISO 15875-2. (material) | 1 | 3524.22 | 3524.220 |
| mt37tpu413b | Ud | Material auxiliar para montagem e fixação das tubagens de polietileno reticulado (PE-Xa) com barreira de oxigénio (EVOH), de 20 mm de diâmetro exterior. (material) | 1 | 205.77 | 205.770 |
| mo004 | h | Oficial de 1ª instalador de aquecimento. (mão de obra) | 0.143 | 1057.3 | 151.194 |
| mo103 | h | Ajudante de instalador de aquecimento. (mão de obra) | 0.143 | 603.82 | 86.346 |
| % | % | Custos directos complementares | 2 % | 3967.530 | 79.351 |
|  |  | Custos directos |  |  | 4046.881 |

Resíduos:
- colocação: mt37tpu012g; factor de resíduo 0.0275049

## Recursos

**mt37tpu012g** m Tubo de polietileno reticulado (PE-Xa) com barreira de oxigénio e camada de protecção de polietileno (PE) modificado
Dados técnicos: Custo energético 9.979 MJ; Emissão de CO2 0.495 kg; Código LER 17 02 03; Massa do elemento 0.103 kg; Volume 0.000172 m3
