# Sistema de aquecimento e arrefecimento por piso radiante, com camada de argamassa, "SCHLÜTER-SYSTEMS"

- Propriedade do ficheiro: CYPE Ingenieros S.A.
- Formato: FIEBDC-3/2016
- Programa: Gerador de preços para construção civil. CYPE Ingenieros, S.A.
- Data: 17/04/2024
- Âmbito geográfico: Angola
- Moeda: AOA
- Custos indirectos: 3 %
- IVA: 18 %

## I Instalações

### IC Aquecimento, arrefecimento, climatização e A.Q.S.

#### ICE Emissores a água para aquecimento e arrefecimento

**ICE115** m² Sistema de aquecimento e arrefecimento por piso radiante, com camada de argamassa, "SCHLÜTER-SYSTEMS".
Sistema de aquecimento por piso radiante Schlüter-BEKOTEC-THERM, de baixa altura e baixa temperatura de impulsão "SCHLÜTER-SYSTEMS", composto por fita perimetral de espuma de polietileno reticulada de células fechadas, de 8x100 mm, com filme de polietileno no pé, com adesivo para fixação ao paramento vertical, modelo Schlüter-BEKOTEC-BRSK 810, placa de nódulos, de poliestireno expandido (EPS), 75,5x106 cm, modelo Schlüter-BEKOTEC-EN 2520 P, tubo de polietileno resistente à temperatura (PE-RT), com barreira de oxigénio (EVOH), de 16 mm de diâmetro exterior e 2 mm de espessura, modelo Schlüter-BEKOTEC-THERM-BTHR 16 RT 70, pinças de plástico, modelo Schlüter-BEKOTEC-THERM-BTZRH 75/100, pinças de plástico, modelo Schlüter-BEKOTEC-THERM-BTZRH 17/100, argamassa autonivelante, "SCHLÜTER-SYSTEMS", CA - C20 - F4 segundo EN 13813, lâmina impermeabilizante, dessolidarizante e difusora de vapor de água de polietileno com estrutura quadriculada, de 3 mm de espessura, Schlüter-DITRA 30M, assente com cimento cola. Totalmente montado, ligado e testado.
Inclui: Preparação e limpeza da superfície de apoio. Marcação da instalação. Fixação do rodapé perimetral. Colocação dos painéis. Marcação do traçado da tubagem. Colocação e fixação das tubagens. Derramamento e espalhamento da camada de argamassa.
Critério de medição de projecto: Superfície útil, medida segundo documentação gráfica de Projecto.
Critério de medição de obra: Medir-se-á a superfície realmente executada segundo especificações de Projecto.

| Código | Un | Descrição | Rendimento | Preço | Importância |
|---|---|---|---|---|---|
| mt38sch030b | m | Fita perimetral de espuma de polietileno reticulada de células fechadas, de 8x100 mm, com filme de polietileno no pé, com adesivo para fixação ao paramento vertical, modelo Schlüter-BEKOTEC-BRSK 810 "SCHLÜTER-SYSTEMS". (material) | 0.6 | 1712.17 | 1027.302 |
| mt17sch010d | m² | Placa de nódulos, de poliestireno expandido (EPS), 75,5x106 cm, modelo Schlüter-BEKOTEC-EN 2520 P "SCHLÜTER-SYSTEMS", para tubo de 16 mm de diâmetro, espaçamento do tubo múltiplo de 7,5 cm, união entre placas através de encaixe macho-fêmea, adequada para bases de pavimento de argamassa de cimento convencional. (material) | 1 | 23304.52 | 23304.520 |
| mt37sch010aa | m | Tubo de polietileno resistente à temperatura (PE-RT), com barreira de oxigénio (EVOH), de 16 mm de diâmetro exterior e 2 mm de espessura, modelo Schlüter-BEKOTEC-THERM-BTHR 16 RT 70 "SCHLÜTER-SYSTEMS", fornecido em rolos de 70 m de comprimento. (material) | 4.444 | 2461.24 | 10937.751 |
| mt38sch070a | Ud | Pinça de plástico, modelo Schlüter-BEKOTEC-THERM-BTZRH 75/100 "SCHLÜTER-SYSTEMS", indicada para a fixação do tubo de 16 mm de diâmetro exterior à placa de nódulos num ângulo de 45°. (material) | 0.01 | 402.6 | 4.026 |
| mt38sch075a | Ud | Pinça de plástico, modelo Schlüter-BEKOTEC-THERM-BTZRH 17/100 "SCHLÜTER-SYSTEMS", indicada para a fixação do tubo de 16 mm de diâmetro exterior à placa de nódulos em zonas difíceis. (material) | 0.01 | 211.04 | 2.110 |
| mt09mal020a | m³ | Argamassa autonivelante, CA - C20 - F4 segundo EN 13813, à base de sulfato de cálcio, para espessuras de 2,5 a 7,0 cm, usada em nivelação de pavimentos. (material) | 0.024 | 48472.5 | 1163.340 |
| mt08aaa010a | m³ | Água. (material) | 0.004 | 279.7 | 1.119 |
| mt15res300d | m² | Lâmina impermeabilizante, dessolidarizante e difusora de vapor de água de polietileno com estrutura quadriculada, de 3 mm de espessura, Schlüter-DITRA 30M "SCHLÜTER-SYSTEMS", revestida de geotêxtil não tecido numa das suas faces, fornecida em rolos de 30 m de comprimento. (material) | 1 | 22840.81 | 22840.810 |
| mt09mcr010 | kg | Cimento cola de utilização exclusiva para interiores e apto para aquecimento por piso radiante. (material) | 2 | 41.02 | 82.040 |
| mq06pym020 | h | Misturadora-bombeadora para argamassas autonivelantes. (equipamento) | 0.058 | 2870.24 | 166.474 |
| mo004 | h | Oficial de 1ª instalador de aquecimento. (mão de obra) | 0.957 | 1057.3 | 1011.836 |
| mo103 | h | Ajudante de instalador de aquecimento. (mão de obra) | 0.957 | 603.82 | 577.856 |
| mo031 | h | Oficial de 1ª aplicador de argamassa autonivelante. (mão de obra) | 0.071 | 1028.94 | 73.055 |
| mo069 | h | Ajudante de aplicador de argamassa autonivelante. (mão de obra) | 0.071 | 604.97 | 42.953 |
| % | % | Custos directos complementares | 2 % | 61235.192 | 1224.704 |
|  |  | Custos directos |  |  | 62459.896 |

Resíduos:
- colocação: mt38sch030b; factor de resíduo 0.0599286
- colocação: mt17sch010d; factor de resíduo 0.024
- colocação: mt09mal020a; factor de resíduo 0.0036
- colocação: mt15res300d; factor de resíduo 0.03
- colocação: mt09mcr010 Cimento cola de utilização exclusiva para interiores e apto para aquecimento por piso radiante; factor de resíduo 0.07

## Recursos

**mt38sch030b** m Fita perimetral de espuma de polietileno reticulada de células fechadas
Dados técnicos: Custo energético 7.776 MJ; Emissão de CO2 0.277 kg; Código LER 17 06 04; Massa do elemento 0.056 kg; Volume 0.000093 m3
Resíduos:
- embalagem: re170203 Plástico. (componente de resíduo); rendimento 0.001 kg; Código LER 17 02 03; Massa do elemento 1 kg; Volume 0.001667 m3

**mt17sch010d** m² Placa de nódulos
Dados técnicos: Custo energético 66.746 MJ; Emissão de CO2 2.330 kg; Código LER 17 06 04; Massa do elemento 0.69 kg; Volume 0.00115 m3
Resíduos:
- embalagem: re170203 Plástico; rendimento 0.034 kg

**mt09mal020a** m³ Argamassa autonivelante
Dados técnicos: Custo energético 1365.000 MJ; Emissão de CO2 105.000 kg; Código LER 17 01 01; Massa do elemento 2100 kg; Volume 1.4 m3

**mt08aaa010a** m³ Água
Dados técnicos: Custo energético 60.000 MJ; Emissão de CO2 30.000 kg

**mt15res300d** m² Lâmina impermeabilizante
Dados técnicos: Custo energético 237.632 MJ; Emissão de CO2 8.474 kg; Código LER 17 06 04; Massa do elemento 1.71 kg; Volume 0.00285 m3
Resíduos:
- embalagem: re170203 Plástico; rendimento 0.034 kg

**mt09mcr010** kg Cimento cola de utilização exclusiva para interiores e apto para aquecimento por piso radiante
Dados técnicos: Custo energético 3.871 MJ; Emissão de CO2 0.344 kg; Código LER 17 09 04; Massa do elemento 1 kg; Volume 0.000667 m3
Resíduos:
- embalagem: re170203 Plástico; rendimento 0.003 kg
