# Conjunto de caldeiras a gás, de condensação, de pé, de ferro fundido

- Propriedade do ficheiro: CYPE Ingenieros S.A.
- Formato: FIEBDC-3/2016
- Programa: Gerador de preços para construção civil. CYPE Ingenieros, S.A.
- Data: 17/04/2024
- Âmbito geográfico: Angola
- Moeda: AOA
- Custos indirectos: 3 %
- IVA: 18 %

## I Instalações

### IC Aquecimento, arrefecimento, climatização e A.Q.S.

#### ICG Caldeiras a gás

**ICG240** Ud Conjunto de caldeiras a gás, de condensação, de pé, de ferro fundido.
Conjunto de duas caldeiras em cascata, sendo a primeira uma caldeira de pé, de baixa temperatura, com corpo de ferro fundido GL 180M e condensador exterior, para queimador pressurizado de gás, potência útil 115 kW, peso 650 kg, dimensões 2075x880x1035 mm, com quadro de regulação para a regulação da caldeira em função da temperatura exterior ou para a regulação da caldeira de tipo mestre em instalações com várias caldeiras, com controlo para garantir as condições de trabalho do equipamento, sonda de temperatura exterior, e sonda de temperatura para regulação da temperatura de impulsão ou retorno da água, e a segunda uma caldeira de pé, de baixa temperatura, com corpo de ferro fundido GL 180M e condensador exterior, para queimador pressurizado de gás, potência útil 115 kW, peso 650 kg, dimensões 2075x880x1035 mm, com quadro de regulação para a regulação da caldeira de tipo escravo em instalações com várias caldeiras, módulo estratégico para a administração até um máximo de 4 caldeiras em cascata. Inclusive válvula de segurança, purgadores, pirostato e descarga para sumidouro para o esvaziamento da caldeira e a drenagem da válvula de segurança, sem incluir a conduta para evacuação dos produtos da combustão. Totalmente montado, ligado e colocado em funcionamento pela empresa instaladora para a verificação do seu correcto funcionamento.
Inclui: Marcação. Disposição dos elementos. Montagem da caldeira e dos seus acessórios. Ligação com as redes de abastecimento de água, de gás, de saneamento e eléctrica, e com a conduta de evacuação dos produtos de combustão. Colocação em funcionamento.
Critério de medição de projecto: Número de unidades previstas, segundo documentação gráfica de Projecto.
Critério de medição de obra: Medir-se-á o número de unidades realmente executadas segundo especificações de Projecto.

| Código | Un | Descrição | Rendimento | Preço | Importância |
|---|---|---|---|---|---|
| mt38cbu067ad | Ud | Caldeira de pé, de baixa temperatura, com corpo de ferro fundido GL 180M e condensador exterior, para queimador pressurizado de gás, potência útil 115 kW, peso 650 kg, dimensões 2075x880x1035 mm, com quadro de regulação para a regulação da caldeira em função da temperatura exterior ou para a regulação da caldeira de tipo mestre em instalações com várias caldeiras, com controlo para garantir as condições de trabalho do equipamento, sonda de temperatura exterior, e sonda de temperatura para regulação da temperatura de impulsão ou retorno da água, de 5 elementos ensamblados. (material) | 1 | 11766258.560000001 | 11766258.560 |
| mt38cbu067ac | Ud | Caldeira de pé, de baixa temperatura, com corpo de ferro fundido GL 180M e condensador exterior, para queimador pressurizado de gás, potência útil 115 kW, peso 650 kg, dimensões 2075x880x1035 mm, com quadro de regulação para a regulação da caldeira de tipo escravo em instalações com várias caldeiras, de 5 elementos ensamblados. (material) | 1 | 11320381.17 | 11320381.170 |
| mt38ccg110c | Ud | Queimador pressurizado modulante para gás, de potência máxima 120 kW, com acendimento electrónico. (material) | 2 | 1842959.9 | 3685919.800 |
| mt38cbu702a | Ud | Módulo estratégico para a administração até um máximo de 4 caldeiras em cascata. (material) | 1 | 304890.96 | 304890.960 |
| mt35tpt010ae | m | Tubo rígido de PVC VD-M de 16 mm de diâmetro exterior e 1,3 mm de espessura. Resistência à compressão 750 N, resistência ao impacto 2 joules, temperatura de trabalho -5°C até 60°C, classificação 3321, segundo NP EN 61386-1 e NP EN 61386-21, com o preço incrementado em 20% relativamente a acessórios e peças especiais. (material) | 10 | 370.97 | 3709.700 |
| mt35cep010aa | m | Cabo unipolar H07V-U, sendo a sua tensão atribuída de 450/750 V, reacção ao fogo classe Eca segundo NP EN 50575, com condutor unifilar de cobre classe 1 de 1,5 mm² de secção, com isolamento de PVC. Segundo NP 2356-3. (material) | 20 | 93.81 | 1876.200 |
| mt37svs010a | Ud | Válvula de segurança, de latão, com rosca de 1/2" de diâmetro, regulada a 3 bar de pressão. (material) | 1 | 5259.21 | 5259.210 |
| mt37sgl020d | Ud | Purgador automático de ar com bóia e rosca de 1/2" de diâmetro, corpo e tampa de latão, para uma pressão máxima de funcionamento de 10 bar e uma temperatura máxima de 110°C. (material) | 2 | 10403.09 | 20806.180 |
| mt38sss120 | Ud | Pirostato de rearme manual. (material) | 1 | 83717.94 | 83717.940 |
| mt38www050 | Ud | Descarga a sumidouro, para a drenagem da válvula de segurança, composto por 1 m de tubo de aço preto de 1/2" e funil descarga, inclusive acessórios e peças especiais. (material) | 1 | 17835.1 | 17835.100 |
| mt38ccg021a | Ud | Arranque do queimador para gás. (material) | 1 | 178350.96 | 178350.960 |
| mt38www010 | Ud | Material auxiliar para instalações de aquecimento. (material) | 1 | 1997.53 | 1997.530 |
| mo004 | h | Oficial de 1ª instalador de aquecimento. (mão de obra) | 6.041 | 1057.3 | 6387.149 |
| mo103 | h | Ajudante de instalador de aquecimento. (mão de obra) | 6.041 | 603.82 | 3647.677 |
| % | % | Custos directos complementares | 2 % | 27401038.136 | 548020.763 |
|  |  | Custos directos |  |  | 27949058.899 |

Resíduos:
- colocação: mt35tpt010ae; factor de resíduo 0.0275
- colocação: mt35cep010aa; factor de resíduo 0.0165

## Recursos

**mt38cbu067ad** Ud Caldeira de pé, de baixa temperatura
Dados técnicos: Custo energético 18778.705 MJ; Emissão de CO2 1591.642 kg
Resíduos:
- embalagem: re150101 Embalagens de papel e cartão. (componente de resíduo); rendimento 3.19 kg; Código LER 15 01 01; Massa do elemento 1 kg; Volume 0.001333 m3
- embalagem: re170201 Madeira. (componente de resíduo); rendimento 0.731 kg; Código LER 17 02 01; Massa do elemento 1 kg; Volume 0.000909 m3

**mt38cbu067ac** Ud Caldeira de pé, de baixa temperatura
Dados técnicos: Custo energético 18777.954 MJ; Emissão de CO2 1591.615 kg
Resíduos:
- embalagem: re150101 Embalagens de papel e cartão; rendimento 3.146 kg
- embalagem: re170201 Madeira; rendimento 0.726 kg

**mt35tpt010ae** m Tubo rígido de PVC VD-M de 16 mm de diâmetro exterior e 1,3 mm de espessura. Resistência à compressão 750 N
Dados técnicos: Custo energético 7.750 MJ; Emissão de CO2 0.385 kg; Código LER 17 02 03; Massa do elemento 0.08 kg; Volume 0.000133 m3

**mt35cep010aa** m Cabo unipolar H07V-U
Dados técnicos: Custo energético 0.772 MJ; Emissão de CO2 0.069 kg; Código LER 17 04 11; Massa do elemento 0.02 kg; Volume 0.000013 m3
Resíduos:
- embalagem: re150101 Embalagens de papel e cartão; rendimento 0.065 kg

**mt37svs010a** Ud Válvula de segurança, de latão, com rosca de 1/2" de diâmetro, regulada a 3 bar de pressão
Dados técnicos: Custo energético 511.326 MJ; Emissão de CO2 34.399 kg
Resíduos:
- embalagem: re150101 Embalagens de papel e cartão; rendimento 0.072 kg

**mt37sgl020d** Ud Purgador automático de ar com bóia e rosca de 1/2" de diâmetro
Dados técnicos: Custo energético 35.179 MJ; Emissão de CO2 2.421 kg
Resíduos:
- embalagem: re150101 Embalagens de papel e cartão; rendimento 0.072 kg
