# Bateria eléctrica

- Propriedade do ficheiro: CYPE Ingenieros S.A.
- Formato: FIEBDC-3/2016
- Programa: Gerador de preços para construção civil. CYPE Ingenieros, S.A.
- Data: 17/04/2024
- Âmbito geográfico: Angola
- Moeda: AOA
- Custos indirectos: 3 %
- IVA: 18 %

## I Instalações

### IC Aquecimento, arrefecimento, climatização e A.Q.S.

#### ICM Emissores de calor eléctricos

**ICM030** Ud Bateria eléctrica.
Bateria de aquecimento eléctrica de 250 mm de diâmetro, potência calorífica de 4,5 kW, para alimentação monofásica a 230 V e 50 Hz de frequência, formada por corpo de chapa de aço galvanizado com pescoço de ligação à conduta com junta perimetral, resistência blindada de aço inoxidável, caixa de bornes grau de protecção IP40, interruptor térmico com rearme automático e interruptor térmico com rearme manual.
Inclui: Marcação. Montagem sobre a conduta. Ligação e verificação do seu correcto funcionamento.
Critério de medição de projecto: Número de unidades previstas, segundo documentação gráfica de Projecto.
Critério de medição de obra: Medir-se-á o número de unidades realmente executadas segundo especificações de Projecto.

| Código | Un | Descrição | Rendimento | Preço | Importância |
|---|---|---|---|---|---|
| mt42ald420dgl | Ud | Bateria de aquecimento eléctrica de 250 mm de diâmetro, potência calorífica de 4,5 kW, para alimentação monofásica a 230 V e 50 Hz de frequência, formada por corpo de chapa de aço galvanizado com pescoço de ligação à conduta com junta perimetral, resistência blindada de aço inoxidável, caixa de bornes grau de protecção IP40, interruptor térmico com rearme automático e interruptor térmico com rearme manual. (material) | 1 | 532841.33 | 532841.330 |
| mo004 | h | Oficial de 1ª instalador de aquecimento. (mão de obra) | 0.422 | 1057.3 | 446.181 |
| mo103 | h | Ajudante de instalador de aquecimento. (mão de obra) | 0.422 | 603.82 | 254.812 |
| % | % | Custos directos complementares | 2 % | 533542.323 | 10670.846 |
|  |  | Custos directos |  |  | 544213.169 |

## Recursos

**mt42ald420dgl** Ud Bateria de aquecimento eléctrica de 250 mm de diâmetro
Dados técnicos: Custo energético 0.779 MJ; Emissão de CO2 1.226 kg
Resíduos:
- embalagem: re150101 Embalagens de papel e cartão. (componente de resíduo); rendimento 1.442 kg; Código LER 15 01 01; Massa do elemento 1 kg; Volume 0.001333 m3
