# Peça para calha protectora para a linha frigorífica, a cablagem eléctrica de alimentação e a rede de evacuação de condensados

- Propriedade do ficheiro: CYPE Ingenieros S.A.
- Formato: FIEBDC-3/2016
- Programa: Gerador de preços para construção civil. CYPE Ingenieros, S.A.
- Data: 17/04/2024
- Âmbito geográfico: Angola
- Moeda: AOA
- Custos indirectos: 3 %
- IVA: 18 %

## I Instalações

### IC Aquecimento, arrefecimento, climatização e A.Q.S.

#### ICN Unidades autónomas de climatização

**ICN007** Ud Peça para calha protectora para a linha frigorífica, a cablagem eléctrica de alimentação e a rede de evacuação de condensados.
Ângulo interior de PVC, cor branca RAL 9010, de 40x90 mm.
Critérios considerados na determinação do preço da unidade de obra: O preço não inclui a linha frigorífica, a cablagem eléctrica de alimentação nem a rede de evacuação de condensados.
Inclui: Marcação. Colocação.
Critério de medição de projecto: Número de unidades previstas, segundo documentação gráfica de Projecto.
Critério de medição de obra: Medir-se-á o número de unidades realmente executadas segundo especificações de Projecto.

| Código | Un | Descrição | Rendimento | Preço | Importância |
|---|---|---|---|---|---|
| mt35une105bg | Ud | Ângulo interior de PVC, cor branca RAL 9010, de 40x90 mm, para colocar à pressão. (material) | 1 | 15189.44 | 15189.440 |
| mo003 | h | Oficial de 1ª electricista. (mão de obra) | 0.077 | 1057.3 | 81.412 |
| mo102 | h | Ajudante de electricista. (mão de obra) | 0.077 | 603.82 | 46.494 |
| % | % | Custos directos complementares | 2 % | 15317.346 | 306.347 |
|  |  | Custos directos |  |  | 15623.693 |
