# Derivação para linha frigorífica de líquido e de gás

- Propriedade do ficheiro: CYPE Ingenieros S.A.
- Formato: FIEBDC-3/2016
- Programa: Gerador de preços para construção civil. CYPE Ingenieros, S.A.
- Data: 17/04/2024
- Âmbito geográfico: Angola
- Moeda: AOA
- Custos indirectos: 3 %
- IVA: 18 %

## I Instalações

### IC Aquecimento, arrefecimento, climatização e A.Q.S.

#### ICN Unidades autónomas de climatização

**ICN011** Ud Derivação para linha frigorífica de líquido e de gás.
Derivação de linha frigorífica formada por conjunto de duas juntas, uma para a linha de líquido e outra para a linha de gás, com uma potência frigorífica total menor ou igual a 15 kW das unidades interiores ligadas a jusante.
Inclui: Ligação.
Critério de medição de projecto: Número de unidades previstas, segundo documentação gráfica de Projecto.
Critério de medição de obra: Medir-se-á o número de unidades realmente executadas segundo especificações de Projecto.

| Código | Un | Descrição | Rendimento | Preço | Importância |
|---|---|---|---|---|---|
| mt42sam008aa | Ud | Conjunto de duas juntas, uma para a linha de líquido e outra para a linha de gás, com uma potência frigorífica total menor ou igual a 15 kW das unidades interiores ligadas a jusante. (material) | 1 | 127520.93 | 127520.930 |
| mo005 | h | Oficial de 1ª instalador de ar condicionado. (mão de obra) | 0.07 | 1057.3 | 74.011 |
| mo104 | h | Ajudante de instalador de ar condicionado. (mão de obra) | 0.07 | 603.82 | 42.267 |
| % | % | Custos directos complementares | 2 % | 127637.208 | 2552.744 |
|  |  | Custos directos |  |  | 130189.952 |
