# Conduta flexível de polipropileno

- Propriedade do ficheiro: CYPE Ingenieros S.A.
- Formato: FIEBDC-3/2016
- Programa: Gerador de preços para construção civil. CYPE Ingenieros, S.A.
- Data: 17/04/2024
- Âmbito geográfico: Angola
- Moeda: AOA
- Custos indirectos: 3 %
- IVA: 18 %

## I Instalações

### IC Aquecimento, arrefecimento, climatização e A.Q.S.

#### ICO Sistemas de evacuação dos produtos da combustão

**ICO140** m Conduta flexível de polipropileno.
Conduta para evacuação dos produtos da combustão, formada por tubo flexível de polipropileno cor branca, com junta de estanquidade de EPDM, de 60 mm de diâmetro interior, propagação retardada da chama Euroclasse E de reacção ao fogo, segundo NP EN 13501-1, temperatura máxima de 120°C, pressão de trabalho até 5000 Pa. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din121a | Ud | Material auxiliar para montagem e fixação dos tubos flexíveis de polipropileno, de 60 mm de diâmetro interior. (material) | 1 | 1113.43 | 1113.430 |
| mt20din120an | m | Tubo flexível de polipropileno cor branca, com junta de estanquidade de EPDM, de 60 mm de diâmetro interior, propagação retardada da chama Euroclasse E de reacção ao fogo, segundo NP EN 13501-1, temperatura máxima de 120°C, pressão de trabalho até 5000 Pa, segundo NP EN 14471, com o preço incrementado em 65% relativamente a acessórios, peças especiais e módulos finais. (material) | 1 | 30619.35 | 30619.350 |
| mo004 | h | Oficial de 1ª instalador de aquecimento. (mão de obra) | 0.383 | 1057.3 | 404.946 |
| mo103 | h | Ajudante de instalador de aquecimento. (mão de obra) | 0.383 | 603.82 | 231.263 |
| % | % | Custos directos complementares | 2 % | 32368.989 | 647.380 |
|  |  | Custos directos |  |  | 33016.369 |

Resíduos:
- colocação: mt20din120an; factor de resíduo 0.024602

## Recursos

**mt20din120an** m Tubo flexível de polipropileno cor branca
Dados técnicos: Custo energético 46.465 MJ; Emissão de CO2 1.455 kg; Código LER 17 02 03; Massa do elemento 0.5 kg; Volume 0.000833 m3
