# Chaminé colectiva concêntrica de parede dupla

- Propriedade do ficheiro: CYPE Ingenieros S.A.
- Formato: FIEBDC-3/2016
- Programa: Gerador de preços para construção civil. CYPE Ingenieros, S.A.
- Data: 17/04/2024
- Âmbito geográfico: Angola
- Moeda: AOA
- Custos indirectos: 3 %
- IVA: 18 %

## I Instalações

### IC Aquecimento, arrefecimento, climatização e A.Q.S.

#### ICO Sistemas de evacuação dos produtos da combustão

**ICO220** m Chaminé colectiva concêntrica de parede dupla.
Chaminé colectiva modular concêntrica, metálica, formada por tubo de parede dupla, de 125/210 mm de diâmetro, composto por parede interior de aço inoxidável AISI 316L e parede exterior de aço galvanizado, temperatura máxima de 450°C, pressão de trabalho até 40 Pa, instalada no interior do edifício, para evacuação dos produtos da combustão e admissão de ar comburente, com tiragem natural, das caldeiras murais de condensação, a gás. Inclusive acessórios, peças especiais, módulos finais e material auxiliar para montagem e fixação.
Critérios considerados na determinação do preço da unidade de obra: O preço não inclui a conduta de ligação entre a caldeira e a chaminé colectiva.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din256a | Ud | Material auxiliar para montagem e fixação dos tubos de parede dupla, de 125/210 mm de diâmetro. (material) | 1 | 8398.83 | 8398.830 |
| mt20din255am | m | Tubo de parede dupla, de 125/210 mm de diâmetro, composto por parede interior de aço inoxidável AISI 316L e parede exterior de aço galvanizado, temperatura máxima de 450°C, pressão de trabalho até 40 Pa, segundo NP EN 1856-1, com o preço incrementado em 60% relativamente a acessórios, peças especiais e módulos finais. (material) | 1 | 223968.66 | 223968.660 |
| mo004 | h | Oficial de 1ª instalador de aquecimento. (mão de obra) | 0.553 | 1057.3 | 584.687 |
| mo103 | h | Ajudante de instalador de aquecimento. (mão de obra) | 0.553 | 603.82 | 333.912 |
| % | % | Custos directos complementares | 2 % | 233286.089 | 4665.722 |
|  |  | Custos directos |  |  | 237951.811 |

Resíduos:
- colocação: mt20din255am; factor de resíduo 0.0105

## Recursos

**mt20din255am** m Tubo de parede dupla
Dados técnicos: Custo energético 560.378 MJ; Emissão de CO2 70.177 kg; Código LER 17 04 05; Massa do elemento 16.7 kg; Volume 0.007952 m3
Resíduos:
- embalagem: re170201 Madeira. (componente de resíduo); rendimento 0.013 kg; Código LER 17 02 01; Massa do elemento 1 kg; Volume 0.000909 m3
- embalagem: re170203 Plástico. (componente de resíduo); rendimento 0.003 kg; Código LER 17 02 03; Massa do elemento 1 kg; Volume 0.001667 m3
