# Peça para formação de conduta rígida de descarga para climatizador evaporativo

- Propriedade do ficheiro: CYPE Ingenieros S.A.
- Formato: FIEBDC-3/2016
- Programa: Gerador de preços para construção civil. CYPE Ingenieros, S.A.
- Data: 17/04/2024
- Âmbito geográfico: Angola
- Moeda: AOA
- Custos indirectos: 3 %
- IVA: 18 %

## I Instalações

### IC Aquecimento, arrefecimento, climatização e A.Q.S.

#### ICP Bioclimatização

**ICP035** Ud Peça para formação de conduta rígida de descarga para climatizador evaporativo.
Tramo recto de ligação directa ao climatizador evaporativo, de chapa de aço galvanizado, de 660x660x1200 mm. Inclusive acessórios de montagem e elementos de fixação. Totalmente montado.
Inclui: Marcação. Colocação e fixação.
Critério de medição de projecto: Número de unidades previstas, segundo documentação gráfica de Projecto.
Critério de medição de obra: Medir-se-á o número de unidades realmente executadas segundo especificações de Projecto.

| Código | Un | Descrição | Rendimento | Preço | Importância |
|---|---|---|---|---|---|
| mt42ter070a | Ud | Tramo recto de ligação directa ao climatizador evaporativo, de chapa de aço galvanizado, de 660x660x1200 mm. (material) | 1 | 162299.37 | 162299.370 |
| mo005 | h | Oficial de 1ª instalador de ar condicionado. (mão de obra) | 0.141 | 1057.3 | 149.079 |
| mo104 | h | Ajudante de instalador de ar condicionado. (mão de obra) | 0.141 | 603.82 | 85.139 |
| % | % | Custos directos complementares | 2 % | 162533.588 | 3250.672 |
|  |  | Custos directos |  |  | 165784.260 |

## Recursos

**mt42ter070a** Ud Tramo recto de ligação directa ao climatizador evaporativo, de chapa de aço galvanizado, de 660x660x1200 mm
Dados técnicos: Custo energético 895.641 MJ; Emissão de CO2 65.985 kg
Resíduos:
- embalagem: re150101 Embalagens de papel e cartão. (componente de resíduo); rendimento 0.076 kg; Código LER 15 01 01; Massa do elemento 1 kg; Volume 0.001333 m3
