# Conduta flexível

- Propriedade do ficheiro: CYPE Ingenieros S.A.
- Formato: FIEBDC-3/2016
- Programa: Gerador de preços para construção civil. CYPE Ingenieros, S.A.
- Data: 17/04/2024
- Âmbito geográfico: Angola
- Moeda: AOA
- Custos indirectos: 3 %
- IVA: 18 %

## I Instalações

### IC Aquecimento, arrefecimento, climatização e A.Q.S.

#### ICR Sistemas de condução de ar

**ICR025** m Conduta flexível.
Rede de condutas flexíveis de distribuição de ar para climatização, constituída por tubo flexível de 250 mm de diâmetro, formado por um complexo de poliéster e alumínio com reforço de arame tratado contra a oxidação em forma de espiral helicoidal. Inclusive fita de alumínio e elementos de fixação com uma separação máxima de 1,50 m.
Inclui: Marcação do traçado da conduta e da localização dos elementos de fixação. Disposição de tubos flexíveis para condução de ar. Colocação e fixação de tubos flexíveis para condução de ar. Verificação do seu correcto funcionamento.
Critério de medição de projecto: Comprimento medido segundo documentação gráfica de Projecto.
Critério de medição de obra: Medir-se-á o comprimento realmente executado segundo especificações de Projecto.

| Código | Un | Descrição | Rendimento | Preço | Importância |
|---|---|---|---|---|---|
| mt42ald967g | m | Tubo flexível de 250 mm de diâmetro, formado por um complexo de poliéster e alumínio com reforço de arame tratado contra a oxidação em forma de espiral helicoidal; para condução de ar em instalações de climatização. (material) | 1.05 | 15916.03 | 16711.832 |
| mt42con020 | m | Fita autocolante de alumínio, de 50 microns de espessura e 65 mm de largura, à base de resinas acrílicas, para a vedação e fixação do isolamento. (material) | 0.864 | 225.91 | 195.186 |
| mt42con135 | Ud | Flange e suporte para fixação de tubos flexíveis para condução de ar em instalações de climatização. (material) | 0.7 | 1783.51 | 1248.457 |
| mo005 | h | Oficial de 1ª instalador de ar condicionado. (mão de obra) | 0.312 | 1057.3 | 329.878 |
| mo104 | h | Ajudante de instalador de ar condicionado. (mão de obra) | 0.312 | 603.82 | 188.392 |
| % | % | Custos directos complementares | 2 % | 18673.745 | 373.475 |
|  |  | Custos directos |  |  | 19047.220 |

Resíduos:
- colocação: mt42con020; factor de resíduo 0.048

## Recursos

**mt42con020** m Fita autocolante de alumínio
Dados técnicos: Custo energético 3.059 MJ; Emissão de CO2 0.214 kg; Código LER 17 04 02; Massa do elemento 0.023 kg; Volume 0.000015 m3
Resíduos:
- embalagem: re170203 Plástico. (componente de resíduo); rendimento 0.005 kg; Código LER 17 02 03; Massa do elemento 1 kg; Volume 0.001667 m3
