# Válvula para radiador

- Propriedade do ficheiro: CYPE Ingenieros S.A.
- Formato: FIEBDC-3/2016
- Programa: Gerador de preços para construção civil. CYPE Ingenieros, S.A.
- Data: 17/04/2024
- Âmbito geográfico: Angola
- Moeda: AOA
- Custos indirectos: 3 %
- IVA: 18 %

## I Instalações

### IC Aquecimento, arrefecimento, climatização e A.Q.S.

#### ICS Sistemas de condução de água

**ICS077** Ud Válvula para radiador.
Chave monotubo/bitubo termostatizável combinada com detentor para radiador, com sonda de penetração de aço zincado de 45 cm de comprimento, ligação roscada de 24x19 mm compatível com adaptadores para tubos multicamada e ligação de 1/2" de diâmetro com o radiador, com corpo de latão, espiga de aço inoxidável, guarnições de EPDM e comando manual de ABS, com adaptador para ligação à compressão de tubo de 14 mm de diâmetro e 2 mm de espessura com rosca 24x19 mm, cabeça termostática, com limitador de escala, para a regulação da abertura de uma válvula para radiador. Inclusive elementos de montagem e acessórios necessários para o seu correcto funcionamento.
Inclui: Marcação. Colocação. Ligação. Verificação do seu correcto funcionamento.
Critério de medição de projecto: Número de unidades previstas, segundo documentação gráfica de Projecto.
Critério de medição de obra: Medir-se-á o número de unidades realmente executadas segundo especificações de Projecto.

| Código | Un | Descrição | Rendimento | Preço | Importância |
|---|---|---|---|---|---|
| mt38alb526a | Ud | Chave monotubo/bitubo termostatizável combinada com detentor para radiador, com sonda de penetração de aço zincado de 45 cm de comprimento, ligação roscada de 24x19 mm compatível com adaptadores para tubos multicamada e ligação de 1/2" de diâmetro com o radiador, com corpo de latão, espiga de aço inoxidável, guarnições de EPDM e comando manual de ABS. (material) | 1 | 36083.79 | 36083.790 |
| mt38alb500a | Ud | Adaptador para ligação à compressão de tubo de 14 mm de diâmetro e 2 mm de espessura com rosca 24x19 mm. (material) | 1 | 4515.4 | 4515.400 |
| mt38alb511a | Ud | Cabeça termostática, com limitador de escala, para a regulação da abertura de uma válvula para radiador. (material) | 1 | 22957.24 | 22957.240 |
| mt38www012 | Ud | Material auxiliar para instalações de aquecimento e A.Q.S. (material) | 0.1 | 2496.92 | 249.692 |
| mo004 | h | Oficial de 1ª instalador de aquecimento. (mão de obra) | 0.142 | 1057.3 | 150.137 |
| mo103 | h | Ajudante de instalador de aquecimento. (mão de obra) | 0.142 | 603.82 | 85.742 |
| % | % | Custos directos complementares | 2 % | 64042.001 | 1280.840 |
|  |  | Custos directos |  |  | 65322.841 |

## Recursos

**mt38alb526a** Ud Chave monotubo/bitubo termostatizável combinada com detentor para radiador
Dados técnicos: Custo energético 70.825 MJ; Emissão de CO2 4.935 kg
Resíduos:
- embalagem: re150101 Embalagens de papel e cartão. (componente de resíduo); rendimento 0.072 kg; Código LER 15 01 01; Massa do elemento 1 kg; Volume 0.001333 m3

**mt38alb500a** Ud Adaptador para ligação à compressão de tubo de 14 mm de diâmetro e 2 mm de espessura com rosca 24x19 mm
Dados técnicos: Custo energético 0.039 MJ; Emissão de CO2 0.061 kg
Resíduos:
- embalagem: re150101 Embalagens de papel e cartão; rendimento 0.072 kg

**mt38alb511a** Ud Cabeça termostática, com limitador de escala, para a regulação da abertura de uma válvula para radiador
Dados técnicos: Custo energético 0.039 MJ; Emissão de CO2 0.061 kg
Resíduos:
- embalagem: re150101 Embalagens de papel e cartão; rendimento 0.072 kg
