# Contador de água

- Propriedade do ficheiro: CYPE Ingenieros S.A.
- Formato: FIEBDC-3/2016
- Programa: Gerador de preços para construção civil. CYPE Ingenieros, S.A.
- Data: 17/04/2024
- Âmbito geográfico: Angola
- Moeda: AOA
- Custos indirectos: 3 %
- IVA: 18 %

## I Instalações

### IC Aquecimento, arrefecimento, climatização e A.Q.S.

#### ICS Sistemas de condução de água

**ICS090** Ud Contador de água.
Contador para A.Q.S. de jacto único, com emissor de impulsos, para enroscar, de 13 mm de diâmetro nominal e temperatura máxima do líquido conduzido 90°C.
Inclui: Marcação. Colocação. Ligação. Verificação do seu correcto funcionamento.
Critério de medição de projecto: Número de unidades previstas, segundo documentação gráfica de Projecto.
Critério de medição de obra: Medir-se-á o número de unidades realmente executadas segundo especificações de Projecto.

| Código | Un | Descrição | Rendimento | Preço | Importância |
|---|---|---|---|---|---|
| mt37cic040d | Ud | Contador para A.Q.S. de jacto único, com emissor de impulsos, para enroscar, de 13 mm de diâmetro nominal e temperatura máxima do líquido conduzido 90°C. (material) | 1 | 102139.45 | 102139.450 |
| mt38www012 | Ud | Material auxiliar para instalações de aquecimento e A.Q.S. (material) | 1 | 2496.92 | 2496.920 |
| mo004 | h | Oficial de 1ª instalador de aquecimento. (mão de obra) | 0.567 | 1057.3 | 599.489 |
| % | % | Custos directos complementares | 2 % | 105235.859 | 2104.717 |
|  |  | Custos directos |  |  | 107340.576 |
