# Cesta geotérmica

- Propriedade do ficheiro: CYPE Ingenieros S.A.
- Formato: FIEBDC-3/2016
- Programa: Gerador de preços para construção civil. CYPE Ingenieros, S.A.
- Data: 17/04/2024
- Âmbito geográfico: Angola
- Moeda: AOA
- Custos indirectos: 3 %
- IVA: 18 %

## I Instalações

### IC Aquecimento, arrefecimento, climatização e A.Q.S.

#### ICU Geotermia

**ICU012** Ud Cesta geotérmica.
Cesta geotérmica, de 2 m de altura, formada por tubo de polietileno reticulado (PE-Xa) de 32 mm de diâmetro e 2,9 mm de espessura, SDR11, de 150 m de comprimento, diposto em forma de anel, com tramo de tubagem de ligação a colector, de 20 m de comprimento. Incluindo escavação manual e enchimento com o mesmo material da escavação, ligações de tubagens e remates. Totalmente montada, ligada e testada.
Inclui: Implantação da cesta. Escavação com meios mecânicos. Colocação da cesta. Ligação de todos os circuitos. Enchimento da escavação. Carga de entulho para camião ou contentor.
Critério de medição de projecto: Número de unidades previstas, segundo documentação gráfica de Projecto.
Critério de medição de obra: Medir-se-á o número de unidades realmente executadas segundo especificações de Projecto.

| Código | Un | Descrição | Rendimento | Preço | Importância |
|---|---|---|---|---|---|
| mt37sgu010a | Ud | Cesta geotérmica, de 2 m de altura, formada por tubo de polietileno reticulado (PE-Xa) de 32 mm de diâmetro e 2,9 mm de espessura, SDR11, de 150 m de comprimento, diposto em forma de anel, com tramo de tubagem de ligação a colector, de 20 m de comprimento. (material) | 1 | 2012579.73 | 2012579.730 |
| mo020 | h | Oficial de 1ª construção. (mão de obra) | 1.313 | 1028.94 | 1350.998 |
| mo113 | h | Operário não qualificado construção. (mão de obra) | 6.091 | 581.64 | 3542.769 |
| mo004 | h | Oficial de 1ª instalador de aquecimento. (mão de obra) | 0.328 | 1057.3 | 346.794 |
| mo103 | h | Ajudante de instalador de aquecimento. (mão de obra) | 0.328 | 603.82 | 198.053 |
| % | % | Custos directos complementares | 2 % | 2018018.344 | 40360.367 |
|  |  | Custos directos |  |  | 2058378.711 |
