# Equipamento ar-água, bomba de calor aerotérmica, para aquecimento e arrefecimento

- Propriedade do ficheiro: CYPE Ingenieros S.A.
- Formato: FIEBDC-3/2016
- Programa: Gerador de preços para construção civil. CYPE Ingenieros, S.A.
- Data: 17/04/2024
- Âmbito geográfico: Angola
- Moeda: AOA
- Custos indirectos: 3 %
- IVA: 18 %

## I Instalações

### IC Aquecimento, arrefecimento, climatização e A.Q.S.

#### ICV Unidades centrais para aquecimento, arrefecimento, climatização e A.Q.S.

**ICV042** Ud Equipamento ar-água, bomba de calor aerotérmica, para aquecimento e arrefecimento.
Equipamento ar-água, bomba de calor aerotérmica, para aquecimento e arrefecimento, para gás R-32, potência calorífica/consumo eléctrico: 4,3/0,82 kW, COP 5,2 (temperatura de saída da água 35°C, temperatura de bolbo seco do ar exterior 7°C), potência calorífica/consumo eléctrico: 4,4/1,16 kW COP 3,8 (temperatura de saída da água 45°C, temperatura de bolbo seco do ar exterior 7°C), potência frigorífica/consumo eléctrico: 4,6/0,84 kW, EER 5,5 (temperatura de saída da água 18°C, temperatura de bolbo seco do ar exterior 35°C), potência frigorífica/consumo eléctrico: 4,8/1,32 kW, EER 3,6 (temperatura de saída da água 7°C, temperatura de bolbo seco do ar exterior 35°C), formado por uma unidade exterior, com tecnologia Inverter, alimentação monofásica (230V/50Hz), dimensões 712x1008x375 mm, peso 57,5 kg, potência sonora 52 dBA, diâmetro de ligação da tubagem de gás 5/8", diâmetro de ligação da tubagem do líquido 1/4", e uma unidade interior, classe de eficiência energética em aquecimento A++, potência sonora 33 dBA, dimensões 763x450x406 mm, peso 40,5 kg, diâmetro de ligação das tubagens de água G 3/4", temperatura máxima de saída da água em aquecimento 60°C, temperatura mínima de saída da água em arrefecimento 7°C, com quadro de controlo, permutador de placas, filtro, válvula de segurança, válvula de enchimento e esvaziamento, válvula de segurança, vaso de expansão e bomba de circulação. Inclusive elementos anti-vibratórios de pavimento. Totalmente montado, ligado e colocado em funcionamento pela empresa instaladora para a verificação do seu correcto funcionamento.
Inclui: Implantação da unidade. Colocação e fixação da unidade e respectivos acessórios. Ligação com as redes de abastecimento de água, eléctrica e de recolha de condensados. Colocação em funcionamento.
Critério de medição de projecto: Número de unidades previstas, segundo documentação gráfica de Projecto.
Critério de medição de obra: Medir-se-á o número de unidades realmente executadas segundo especificações de Projecto.

| Código | Un | Descrição | Rendimento | Preço | Importância |
|---|---|---|---|---|---|
| mt42bax008aaa | Ud | Equipamento ar-água, bomba de calor aerotérmica, para aquecimento e arrefecimento, para gás R-32, potência calorífica/consumo eléctrico: 4,3/0,82 kW, COP 5,2 (temperatura de saída da água 35°C, temperatura de bolbo seco do ar exterior 7°C), potência calorífica/consumo eléctrico: 4,4/1,16 kW COP 3,8 (temperatura de saída da água 45°C, temperatura de bolbo seco do ar exterior 7°C), potência frigorífica/consumo eléctrico: 4,6/0,84 kW, EER 5,5 (temperatura de saída da água 18°C, temperatura de bolbo seco do ar exterior 35°C), potência frigorífica/consumo eléctrico: 4,8/1,32 kW, EER 3,6 (temperatura de saída da água 7°C, temperatura de bolbo seco do ar exterior 35°C), formado por uma unidade exterior, com tecnologia Inverter, alimentação monofásica (230V/50Hz), dimensões 712x1008x375 mm, peso 57,5 kg, potência sonora 52 dBA, diâmetro de ligação da tubagem de gás 5/8", diâmetro de ligação da tubagem do líquido 1/4", e uma unidade interior, classe de eficiência energética em aquecimento A++, potência sonora 33 dBA, dimensões 763x450x406 mm, peso 40,5 kg, diâmetro de ligação das tubagens de água G 3/4", temperatura máxima de saída da água em aquecimento 60°C, temperatura mínima de saída da água em arrefecimento 7°C, com quadro de controlo, permutador de placas, filtro, válvula de segurança, válvula de enchimento e esvaziamento, válvula de segurança, vaso de expansão e bomba de circulação. (material) | 1 | 5794087.57 | 5794087.570 |
| mt37sve010d | Ud | Válvula de esfera de latão niquelado para enroscar de 1". (material) | 2 | 14451.3 | 28902.600 |
| mt42www080 | Ud | Kit de amortecedores anti-vibração de pavimento, formado por quatro amortecedores de borracha, com os correspondentes parafusos, porcas e anilhas. (material) | 1 | 9512.06 | 9512.060 |
| mo005 | h | Oficial de 1ª instalador de ar condicionado. (mão de obra) | 2.456 | 1057.3 | 2596.729 |
| mo104 | h | Ajudante de instalador de ar condicionado. (mão de obra) | 2.456 | 603.82 | 1482.982 |
| % | % | Custos directos complementares | 2 % | 5836581.941 | 116731.639 |
|  |  | Custos directos |  |  | 5953313.580 |

## Recursos

**mt42bax008aaa** Ud Equipamento ar-água
Dados técnicos: Custo energético 4320.689 MJ; Emissão de CO2 252.164 kg
Resíduos:
- embalagem: re150101 Embalagens de papel e cartão. (componente de resíduo); rendimento 2.607 kg; Código LER 15 01 01; Massa do elemento 1 kg; Volume 0.001333 m3
- embalagem: re170201 Madeira. (componente de resíduo); rendimento 0.659 kg; Código LER 17 02 01; Massa do elemento 1 kg; Volume 0.000909 m3

**mt37sve010d** Ud Válvula de esfera de latão niquelado para enroscar de 1"
Dados técnicos: Custo energético 843.399 MJ; Emissão de CO2 56.701 kg
Resíduos:
- embalagem: re150101 Embalagens de papel e cartão; rendimento 0.072 kg
