# Sistema de protecção contra intrusão

- Propriedade do ficheiro: CYPE Ingenieros S.A.
- Formato: FIEBDC-3/2016
- Programa: Gerador de preços para construção civil. CYPE Ingenieros, S.A.
- Data: 26/10/2024
- Âmbito geográfico: Angola
- Moeda: AOA
- Custos indirectos: 3 %
- IVA: 18 %

## I Instalações

### ID Segurança

#### IDA Sistemas anti-roubo

**IDA010** Ud Sistema de protecção contra intrusão.
Sistema de protecção contra intrusão para habitação composto de central microprocessada de 4 zonas sem transmissor telefónico, 2 detectores de infra-vermelhos, 1 teclado. Inclusive baterias, suportes e elementos de fixação dos diferentes elementos que compõem a instalação, rede de distribuição e cablagem com cabo de segurança de 4x0,22 mm² com tubo de revestimento e malha de blindagem.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 40 | 593.02 | 23720.800 |
| mt41rte100a | m | Cabo de segurança 4x0,22+2x0,75 mm², livre de halogéneos, reacção ao fogo classe Dca segundo NP EN 50575, com bainha de revestimento cor branca. (material) | 42 | 1043.95 | 43845.900 |
| mt41rte030d | Ud | Bateria de 12 V e 7 Ah. (material) | 1 | 29959.52 | 29959.520 |
| mt41rte020a | Ud | Central microprocessada bidireccional de detecção e roubo, com capacidade para 4 zonas de alarme programáveis para roubo, fogo e assalto, 8 códigos de acesso intercambiáveis, memória, avisador de presença, armação total e parcial, fonte de alimentação, tempo de entrada e saída com regulação, marcação por pulsação e tons e capacidade para quatro teclados. (material) | 1 | 177459.17 | 177459.170 |
| mt41rde011 | Ud | Detector volumétrico infra-vermelho passivo de lente Fresnel, de 12 m de alcance, com protecção de ângulo 0 e uma cobertura de 85°, com alimentação a 12 V. (material) | 2 | 74435.5 | 148871.000 |
| mt41rte010 | Ud | Teclado alfanumérico digital de quartzo líquido com mensagem em display, capacidade para 16 caracteres, indicadores de rede, armação, estado e teclas de emergência médica, bombeiros e polícia. (material) | 1 | 56620.39 | 56620.390 |
| mo006 | h | Oficial de 1ª instalador de redes e equipamentos de detecção e segurança. (mão de obra) | 5.084 | 1084.69 | 5514.564 |
| mo105 | h | Ajudante de instalador de redes e equipamentos de detecção e segurança. (mão de obra) | 5.084 | 619.46 | 3149.335 |
| % | % | Custos directos complementares | 2 % | 489140.679 | 9782.814 |
|  |  | Custos directos |  |  | 498923.493 |

Resíduos:
- colocação: mt35tpt010be; factor de resíduo 0.0275
- colocação: mt41rte100a; factor de resíduo 0.0165094

## Recursos

**mt35tpt010be** m Tubo rígido de PVC VD-M de 20 mm de diâmetro exterior e 1,5 mm de espessura. Resistência à compressão 750 N
Dados técnicos: Custo energético 12.594 MJ; Emissão de CO2 0.625 kg; Código LER 17 02 03; Massa do elemento 0.13 kg; Volume 0.000217 m3

**mt41rte100a** m Cabo de segurança 4x0,22+2x0,75 mm²
Dados técnicos: Custo energético 0.817 MJ; Emissão de CO2 0.070 kg; Código LER 17 04 11; Massa do elemento 0.0212 kg; Volume 0.000014 m3
Resíduos:
- embalagem: re150101 Embalagens de papel e cartão. (componente de resíduo); rendimento 0.065 kg; Código LER 15 01 01; Massa do elemento 1 kg; Volume 0.001333 m3

**mt41rde011** Ud Detector volumétrico infra-vermelho passivo de lente Fresnel
Dados técnicos: Custo energético 18.803 MJ; Emissão de CO2 1.017 kg
Resíduos:
- embalagem: re150101 Embalagens de papel e cartão; rendimento 0.034 kg
