# Barreira infravermelha para exterior

- Propriedade do ficheiro: CYPE Ingenieros S.A.
- Formato: FIEBDC-3/2016
- Programa: Gerador de preços para construção civil. CYPE Ingenieros, S.A.
- Data: 26/10/2024
- Âmbito geográfico: Angola
- Moeda: AOA
- Custos indirectos: 3 %
- IVA: 18 %

## I Instalações

### ID Segurança

#### IDB Barreiras

**IDB020** Ud Barreira infravermelha para exterior.
Barreira de infravermelhos para exterior, formada por emissor e receptor, com alcance máximo de 120 m, com tecnologia óptica, 2 feixes, elevado nível de sensibilidade, regulação do tempo de interrupção do feixe, alinhamento óptico simples e protecção anti-desmontagem.
Inclui: Marcação. Fixação à superfície suporte. Montagem, ligação e verificação do seu correcto funcionamento.
Critério de medição de projecto: Número de unidades previstas, segundo documentação gráfica de Projecto.
Critério de medição de obra: Medir-se-á o número de unidades realmente executadas segundo especificações de Projecto.

| Código | Un | Descrição | Rendimento | Preço | Importância |
|---|---|---|---|---|---|
| mt41ing020b | Ud | Barreira de infravermelhos para exterior, formada por emissor e receptor, com alcance máximo de 120 m, com tecnologia óptica, 2 feixes, elevado nível de sensibilidade, regulação do tempo de interrupção do feixe, alinhamento óptico simples e protecção anti-desmontagem. (material) | 1 | 250461.54 | 250461.540 |
| mo006 | h | Oficial de 1ª instalador de redes e equipamentos de detecção e segurança. (mão de obra) | 0.353 | 1084.69 | 382.896 |
| mo105 | h | Ajudante de instalador de redes e equipamentos de detecção e segurança. (mão de obra) | 0.353 | 619.46 | 218.669 |
| % | % | Custos directos complementares | 2 % | 251063.105 | 5021.262 |
|  |  | Custos directos |  |  | 256084.367 |
