# Botão de emergência

- Propriedade do ficheiro: CYPE Ingenieros S.A.
- Formato: FIEBDC-3/2016
- Programa: Gerador de preços para construção civil. CYPE Ingenieros, S.A.
- Data: 26/10/2024
- Âmbito geográfico: Angola
- Moeda: AOA
- Custos indirectos: 3 %
- IVA: 18 %

## I Instalações

### ID Segurança

#### IDP Botões de emergência

**IDP010** Ud Botão de emergência.
Botão de emergência vermelho, de plástico ABS cor cinzento, de 60x55x33 mm, com contacto normalmente encerrado e parafusos de fixação.
Inclui: Marcação. Fixação à superfície suporte. Montagem, ligação e verificação do seu correcto funcionamento.
Critério de medição de projecto: Número de unidades previstas, segundo documentação gráfica de Projecto.
Critério de medição de obra: Medir-se-á o número de unidades realmente executadas segundo especificações de Projecto.

| Código | Un | Descrição | Rendimento | Preço | Importância |
|---|---|---|---|---|---|
| mt41ing200a | Ud | Botão de emergência vermelho, de plástico ABS cor cinzento, de 60x55x33 mm, com contacto normalmente encerrado e parafusos de fixação. (material) | 1 | 44340.08 | 44340.080 |
| mo006 | h | Oficial de 1ª instalador de redes e equipamentos de detecção e segurança. (mão de obra) | 0.071 | 1084.69 | 77.013 |
| mo105 | h | Ajudante de instalador de redes e equipamentos de detecção e segurança. (mão de obra) | 0.071 | 619.46 | 43.982 |
| % | % | Custos directos complementares | 2 % | 44461.075 | 889.222 |
|  |  | Custos directos |  |  | 45350.297 |
