# Entrada

- Propriedade do ficheiro: CYPE Ingenieros S.A.
- Formato: FIEBDC-3/2016
- Programa: Gerador de preços para construção civil. CYPE Ingenieros, S.A.
- Data: 26/10/2024
- Âmbito geográfico: Angola
- Moeda: AOA
- Custos indirectos: 3 %
- IVA: 18 %

## I Instalações

### IE Eléctricas

#### IEE Entradas

**IEE030** Ud Entrada.
Entrada monofásica enterrada de 12 m de comprimento para habitação unifamiliar, delimitada entre a portinhola e a origem da instalação de utilização, formada por cabos unipolares com condutores de cobre, XV Eca 2x6 mm², sendo a sua tensão nominal de 0,6/1 kV, protegido por tubo de polietileno de parede dupla de 40 mm de diâmetro, colocado sobre leito de areia de 10 cm de espessura, devidamente compactada e nivelada com apiloador (saltitão) de condução manual, enchimento lateral compactando até metade do diâmetro do tubo e posterior enchimento com a mesma areia até 10 cm por cima da geratriz superior do tubo, sem incluir a escavação nem o posterior enchimento principal das valas e caixa de contador individual de chapa electrozincada, com visor transparente e com graus de protecção IP54 e IK07. Totalmente montada, ligada e testada.
Inclui: Marcação da localização das condutas e ancoragens da caixa. Execução do leito de areia para colocação do tubo. Colocação do tubo. Colocação de cabos. Ligação. Execução do enchimento envolvente.
Critério de medição de projecto: Número de unidades previstas, segundo documentação gráfica de Projecto.
Critério de medição de obra: Medir-se-á o número de unidades realmente executadas segundo especificações de Projecto.

| Código | Un | Descrição | Rendimento | Preço | Importância |
|---|---|---|---|---|---|
| mt01ara010a | m³ | Areia com granulometria de 0 a 5 mm de diâmetro, limpa. (material) | 0.996 | 2402.44 | 2392.830 |
| mt35aia080aa | m | Tubo curvável, fornecido em rolo, de polietileno de parede dupla (lisa pelo interior e corrugada pelo exterior), de cor laranja, de 40 mm de diâmetro nominal, para canalização enterrada, resistência à compressão 250 N, com grau de protecção IP549 segundo NP EN 60529. Segundo NP EN 61386-1, NP EN 61386-22 e EN 50086-2-4. (material) | 12 | 2228.98 | 26747.760 |
| mt35cep050d | m | Cabo unipolar XV, sendo a sua tensão nominal de 0,6/1 kV, reacção ao fogo classe Eca segundo NP EN 50575, com condutor multifilar de cobre classe 2 de 6 mm² de secção, com isolamento de polietileno reticulado e bainha exterior de PVC. Segundo IEC 60502-1. (material) | 24 | 985.07 | 23641.680 |
| mt35ccp020a | Ud | Caixa de contador de 255x375x200 mm, de chapa electrozincada, para 1 contador monofásico, com visor transparente para facilitar a leitura do contador, com graus de protecção IP54 e IK07. (material) | 1 | 28719.13 | 28719.130 |
| mt35www010 | Ud | Material auxiliar para instalações eléctricas. (material) | 3.4 | 1828.46 | 6216.764 |
| mq04dua020b | h | Dumper de descarga frontal de 2 t de carga útil. (equipamento) | 0.115 | 2806.94 | 322.798 |
| mq02rop020 | h | Apiloador (Saltitão) de condução manual, de 80 kg, com placa de 30x30 cm. (equipamento) | 0.866 | 1059.8 | 917.787 |
| mq02cia020j | h | Camião cisterna, de 8 m³ de capacidade. (equipamento) | 0.012 | 32145.3 | 385.744 |
| mo020 | h | Oficial de 1ª construção. (mão de obra) | 1.244 | 1055.59 | 1313.154 |
| mo113 | h | Operário não qualificado construção. (mão de obra) | 1.244 | 596.7 | 742.295 |
| mo003 | h | Oficial de 1ª electricista. (mão de obra) | 1.21 | 1084.69 | 1312.475 |
| mo102 | h | Ajudante de electricista. (mão de obra) | 1.023 | 619.46 | 633.708 |
| % | % | Custos directos complementares | 2 % | 93346.125 | 1866.923 |
|  |  | Custos directos |  |  | 95213.048 |

Resíduos:
- colocação: mt01ara010a Areia com granulometria de 0 a 5 mm de diâmetro, limpa; factor de resíduo 0.003
- colocação: mt35aia080aa; factor de resíduo 0.0275
- colocação: mt35cep050d; factor de resíduo 0.0165

## Recursos

**mt01ara010a** m³ Areia com granulometria de 0 a 5 mm de diâmetro, limpa
Dados técnicos: Custo energético 146.250 MJ; Emissão de CO2 7.800 kg; Código LER 01 04 09; Massa do elemento 1950 kg; Volume 1.21875 m3

**mt35aia080aa** m Tubo curvável, fornecido em rolo
Dados técnicos: Custo energético 40.690 MJ; Emissão de CO2 2.020 kg; Código LER 17 02 03; Massa do elemento 0.42 kg; Volume 0.0007 m3

**mt35cep050d** m Cabo unipolar XV
Dados técnicos: Custo energético 3.721 MJ; Emissão de CO2 0.126 kg; Código LER 17 04 11; Massa do elemento 0.1 kg; Volume 0.000067 m3
Resíduos:
- embalagem: re150101 Embalagens de papel e cartão. (componente de resíduo); rendimento 0.065 kg; Código LER 15 01 01; Massa do elemento 1 kg; Volume 0.001333 m3

**mt35ccp020a** Ud Caixa de contador de 255x375x200 mm
Dados técnicos: Custo energético 38.542 MJ; Emissão de CO2 3.081 kg
Resíduos:
- embalagem: re150101 Embalagens de papel e cartão; rendimento 1.786 kg
