# Campainha encastrada

- Propriedade do ficheiro: CYPE Ingenieros S.A.
- Formato: FIEBDC-3/2016
- Programa: Gerador de preços para construção civil. CYPE Ingenieros, S.A.
- Data: 17/04/2024
- Âmbito geográfico: Angola
- Moeda: AOA
- Custos indirectos: 3 %
- IVA: 18 %

## I Instalações

### IE Eléctricas

#### IEM Mecanismos

**IEM090** Ud Campainha encastrada.
Campainha, gama alta, tensão de alimentação 230 V, com tampa redonda com grelha, de cor e espelho para um elemento, de cor branca. Instalação encastrada.
Critérios considerados na determinação do preço da unidade de obra: O preço não inclui a caixa para mecanismo encastrado.
Inclui: Montagem, ligação e verificação do seu correcto funcionamento.
Critério de medição de projecto: Número de unidades previstas, segundo documentação gráfica de Projecto.
Critério de medição de obra: Medir-se-á o número de unidades realmente executadas segundo especificações de Projecto.

| Código | Un | Descrição | Rendimento | Preço | Importância |
|---|---|---|---|---|---|
| mt33gag840a | Ud | Campainha para encastrar, gama alta, tensão nominal 230 V. (material) | 1 | 23685.24 | 23685.240 |
| mt33gag845b | Ud | Tampa redonda com grelha para campainha, gama alta, de cor. (material) | 1 | 5593.68 | 5593.680 |
| mt33gag950a | Ud | Espelho para um elemento, gama alta, de cor branca. (material) | 1 | 3356.2 | 3356.200 |
| mo003 | h | Oficial de 1ª electricista. (mão de obra) | 0.267 | 1057.3 | 282.299 |
| % | % | Custos directos complementares | 2 % | 32917.419 | 658.348 |
|  |  | Custos directos |  |  | 33575.767 |
