# Base porta-fusível encastrada

- Propriedade do ficheiro: CYPE Ingenieros S.A.
- Formato: FIEBDC-3/2016
- Programa: Gerador de preços para construção civil. CYPE Ingenieros, S.A.
- Data: 26/10/2024
- Âmbito geográfico: Angola
- Moeda: AOA
- Custos indirectos: 3 %
- IVA: 18 %

## I Instalações

### IE Eléctricas

#### IEM Mecanismos

**IEM070** Ud Base porta-fusível encastrada.
Base porta-fusível para fusíveis cilíndricos de 8,5x31,5 mm, unipolar (1P), de dois módulos, gama básica, intensidade máxima 16 A, tensão atribuída 380 V, com fusível cilíndrico, curva gG, intensidade nominal 2 A, poder de corte 100 kA, tamanho 8,5x31,5 mm, tampa, de cor branca e espelho para um elemento, de cor branca. Instalação encastrada.
Critérios considerados na determinação do preço da unidade de obra: O preço não inclui a caixa para mecanismo encastrado.
Inclui: Montagem, ligação e verificação do seu correcto funcionamento.
Critério de medição de projecto: Número de unidades previstas, segundo documentação gráfica de Projecto.
Critério de medição de obra: Medir-se-á o número de unidades realmente executadas segundo especificações de Projecto.

| Código | Un | Descrição | Rendimento | Preço | Importância |
|---|---|---|---|---|---|
| mt33gbg750a | Ud | Base porta-fusível para fusíveis cilíndricos de 8,5x31,5 mm, unipolar (1P), para encastrar, gama básica, intensidade máxima 16 A, tensão atribuída 380 V, segundo NP EN 60269-1. (material) | 1 | 6183.65 | 6183.650 |
| mt35amc800aaa | Ud | Fusível cilíndrico, curva gG, intensidade nominal 2 A, poder de corte 100 kA, tamanho 8,5x31,5 mm, segundo NP EN 60269-1. (material) | 1 | 819.1 | 819.100 |
| mt33gbg755a | Ud | Tampa para base para fusíveis cilíndricos, gama básica, de cor branca. (material) | 1 | 3307.53 | 3307.530 |
| mt33gbg950a | Ud | Espelho para um elemento, gama básica, de cor branca. (material) | 1 | 2396.76 | 2396.760 |
| mo003 | h | Oficial de 1ª electricista. (mão de obra) | 0.267 | 1084.69 | 289.612 |
| % | % | Custos directos complementares | 2 % | 12996.652 | 259.933 |
|  |  | Custos directos |  |  | 13256.585 |

## Recursos

**mt35amc800aaa** Ud Fusível cilíndrico
Dados técnicos: Custo energético 9.410 MJ; Emissão de CO2 0.521 kg
Resíduos:
- embalagem: re150101 Embalagens de papel e cartão. (componente de resíduo); rendimento 0.032 kg; Código LER 15 01 01; Massa do elemento 1 kg; Volume 0.001333 m3
